# Mensa Essenheim Ausschreibungen kompl
Angebotsaufforderung (GAEB DA XML 3.3, DA83)
Projekt: 2506-MGE
Währung: EUR
Erstellt mit: GXML Toolbox V3.3 R20220330, ORCA AVA 27 27.00.00, 19.08.2026

## Baubeschreibung
1. Allgemeine Angaben zum Bauvorhaben

Name und Anschrift des Auftraggebers:
Verbandsgemeinde Nieder-Olm
Pariser Straße 110
55268 Nieder-Olm

Beschreibung des Bauvorhabens:
Bei dem Bauvorhaben handelt es sich um den Neubau einer Mensa für die Grundschule Essenheim.
Der Neubau wird als Anbau an den bestehenden Gebäudekomplex der Grundschule errichtet.

Der aus 2 Gebäudeteilen, Verbindungsbau mit Erschließungsfluren zum Bestand und teilunterkellertes, eingeschossiges Hauptgebäude mit Mensa, Küche, Treppenhaus, WCs und Haustechnik bestehende Komplex wird in Stahlbeton- und Massivholzbauweise auf Basis von Brettsperrholzelementen erstellt.
Das Hauptgebäude ist mit seinem em UG in den Hang eingeschoben, während der Verbindungsbau als zweigeschossiger Gebäudeteil zwischen Anbau und Bestand vermittelt.

Das Gebäude erhält ein ziegelgedecktes Satteldach in Holzbauweise während der Verbindungsbau ein Flachdach erhält. Die Mensa stellt sich als eingeschossiger Saal dar, mit einer maximalen Raumhöhe bis in den First des offenen Dachraum von ca. 5,30m. Die Satteldachkonstruktion wird durch Bretsperrholzelemente auf einem Stahlbetonrahmen gehalten.

Der hinter dem Speisesaal liegende Bereich beinhaltet Küche und Nebenräume sowie Sanitär- und Umkleidebereiche. Im Dachraum darüber befinden sich Lüftungstechnik mit Zu- und Abluftleitungen.

Im Untergeschoss befinden sich der Haustechnikraum mit der Lüftungsanlage, Wärmeerzeugung und -verteilung sowie der Hausanschluss. Daneben liegen hier die WC-Räume für die Mensa und das TRH.

Alle Gebäudeteile mit Ausnahme des Dachraumes können barrierefrei erschlossen werden.
Vom Schulhof aus gelangt man ebenerdig direkt in die Mensa, vom Bestandsgebäude aus ist dies über den Verbindungsbau im UG und EG möglich. Ein weiterer Zugang von außen befindet sich straßenseitig im UG. Im Hauptgebäude verbindet ein Aufzug UG und EG.

Bestand, Verbindungsbau und neuer Anbau bilden einen dreiseitig gefassten Innenhof, der sich mit Sitz- und Treppenstufen sowie höhenmäßig abgestuften Grünflächen vom EG-Niveau zum UG entwickelt.

Die Fassaden erhalten ein Wärmedämm-Verbundsystem aus mineralischem Dämmstoff. Der Verbindungsbau erhält als äußeren Abschluss über seine gesamte Länge eine Pfosten-Riegel-Konstruktion.

2. Angaben zur Örtlichkeit

Anschrift der Baustelle:
Münchhofpforte 20
55270 Essenheim

Lage des Grundstücks:
Das Grundstück befindet sich in Essenheim Neubaugebiet Domherrngärten im Geltungsbereich des Bebauungsplans "Grunbdschule Urplan" und hat eine fast rechteckige Form. Drei der vier Grundstücksseiten sind fast über die gesamte Länge grenzständig bebaut. Es bestehen an zwei der vier Seiten beengte Zufahrtsmöglichkeiten mit geringen Radien für Fahrzeuge über bestehende Fuß-/Fahrwege.

Die Liegenschaft ist über die Straße Münchhofpforte erreichbar.

Anzahl und Höhe der geplanten Geschosse: Teilunterkellert, Erdgeschoss
Besondere Umstände: Bestehende Schulbebauung

3. Angaben zur Baustelle

3.1. Lage und Transportwege
Zufahrtmöglichkeiten:
Das Grundstück wird über eine seitliche Stichstraße der Straße Münchhofpforte erschlossen. Weitere Angaben können dem Baustelleneinrichtungsplan entnommen werden.

3.2. Sonstige Baustelleneinrichtung
Ver- und Entsorgungsleitungsanschlüsse für:
Wasser: bauseits vorhanden
Strom: bauseits vorhanden
Abwasser: öfftl. Kanal

4. Angaben zur Ausführung
Siehe Angaben Leistungsbereiche

5. Entsorgung von Abfall nach DIN 18299
Die Entsorgung von Abfall nach den Abschnitten 4.1.11 und 4.1.12 ATV DIN 18299 hat umgehend,
spätestens täglich zum Abschluss der jeweiligen Arbeiten, zu erfolgen.

6. Sicherheits- und Gesundheitskoordination
Mit der Sicherheits- und Gesundheitskoordination ist beauftragt:

AMD TÜV Arbeitsmedizinische Dienste GmbH
TÜV Rheinland Group
Zentrum Koblenz
Hans-Böckler-Str. 6
56070 Koblenz

## Metallbauarbeiten
Technische Vorbemerkung - Metallbauarbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN 4109-1
Schallschutz im Hochbau - Teil 1: Mindestanforderungen

DIN 4109-2
Schallschutz im Hochbau - Teil 2: Rechnerische Nachweise der Erfüllung der Anforderungen

DIN 18111-2
Türzargen - Stahlzargen - Teil 2: Sonderzargen (1- und 2-schalig) für gefälzte und ungefälzte Türen in Mauerwerkswänden und Ständerwerkswänden

DIN 18111-3
Türzargen - Stahlzargen - Teil 3: Einbau von Stahlzargen nach DIN 18111-1 und DIN 18111-2

DIN 18542
Imprägnierte Fugendichtungsbänder aus Schaumkunststoff zur Abdichtung von Außenwandfugen - Anforderungen und Prüfung

DIN 55945
Beschichtungsstoffe und Beschichtungen - Ergänzende Begriffe zu DIN EN ISO 4618

DIN EN 949
Fenster, Türen, Dreh- und Rollläden, Vorhangfassaden - Ermittlung der Widerstandsfähigkeit von Türen gegen Aufprall eines weichen und schweren Stoßkörpers

DIN EN 988
Zink und Zinklegierungen - Anforderungen an gewalzte Flacherzeugnisse für das Bauwesen

DIN EN 1192
Türen - Klassifizierung der Festigkeitsanforderungen

DIN EN 1396
Aluminium und Aluminiumlegierungen - Bandbeschichtete Bleche und Bänder für allgemeine Anwendungen - Spezifikationen

DIN EN 10088-1
Nichtrostende Stähle - Teil 1: Verzeichnis der nichtrostenden Stähle

DIN EN 12207
Fenster und Türen - Luftdurchlässigkeit - Klassifizierung

DIN EN 12208
Fenster und Türen - Schlagregendichtheit - Klassifizierung

DIN EN 12210
Fenster und Türen - Widerstandsfähigkeit bei Windlast - Klassifizierung

DIN EN ISO 3834-1
Qualitätsanforderungen für das Schmelzschweißen von metallischen Werkstoffen - Teil 1: Kriterien für die Auswahl der geeigneten Stufe der Qualitätsanforderungen

DIN EN ISO 3834-2
Qualitätsanforderungen für das Schmelzschweißen von metallischen Werkstoffen - Teil 2: Umfassende Qualitätsanforderungen

DIN EN ISO 3834-3
Qualitätsanforderungen für das Schmelzschweißen von metallischen Werkstoffen - Teil 3: Standard-Qualitätsanforderungen

DIN EN ISO 3834-4
Qualitätsanforderungen für das Schmelzschweißen von metallischen Werkstoffen - Teil 4: Elementare Qualitätsanforderungen

DIN EN ISO 3834-5
Qualitätsanforderungen für das Schmelzschweißen von metallischen Werkstoffen - Teil 5: Dokumente, deren Anforderungen erfüllt werden müssen, um die Übereinstimmung mit den Anforderungen nach ISO 3834-2, ISO 3834-3 oder ISO 3834-4 nachzuweisen

DIN EN ISO 4042
Verbindungselemente - Galvanisch aufgebrachte Überzugssysteme

DIN EN ISO 4618
Beschichtungsstoffe - Begriffe

DIN EN ISO 5817
Schweißen - Schmelzschweißverbindungen an Stahl, Nickel, Titan und deren Legierungen (ohne Strahlschweißen) - Bewertungsgruppen von Unregelmäßigkeiten

DIN EN ISO 14713-2
Zinküberzüge - Leitfäden und Empfehlungen zum Schutz von Eisen- und Stahlkonstruktionen vor Korrosion - Teil 2: Feuerverzinken

DIN EN ISO 21306-1
Kunststoffe - Weichmacherfreie Polyvinylchlorid (PVC-U)-Werkstoffe - Teil 1: Bezeichnungssystem und Basis für Spezifikationen

ISO 6362-4
Aluminium und Aluminium-Knetlegierungen - Stranggepresste Stangen, Rohre und Profile - Teil 4: Profile - Grenzabmaße und Formtoleranzen

ISO 16163
Kontinuierlich schmelztauchveredelte Flacherzeugnisse aus Stahl - Grenzabmaße und Formtoleranzen

VDI 2719
Schalldämmung von Fenstern und deren Zusatzeinrichtungen

BFS Merkblatt Nr. 6
Beschichtungen auf Bauteilen aus Aluminium
Herausgeber: Bundesausschuss Farbe und Sachwertschutz (BFS)

BFS Merkblatt Nr. 26
Farbveränderung von Beschichtungen im Außenbereich
Herausgeber: Bundesausschuss Farbe und Sachwertschutz (BFS)

ift-Richtlinie MO-01/1
Baukörperanschluss von Fenstern Teil 1 Verfahren zur Ermittlung der Gebrauchstauglichkeit von Abdichtungssystemen
Herausgeber: ift Rosenheim

IVD-Merkblatt Nr. 4
Abdichten von Fugen im Hochbau mit aufzuklebenden Elastomer-Fugenbändern
Herausgeber: Industrieverband Dichtstoffe e.V. (IVD)

IVD-Merkblatt Nr. 5
Abdichtungen mit Butylbändern
Herausgeber: Industrieverband Dichtstoffe e.V. (IVD)

IVD-Merkblatt Nr. 9
Spritzbare Dichtstoffe in der Anschlussfuge für Fenster und Außentüren. Grundlagen für die Ausführung
Herausgeber: Industrieverband Dichtstoffe e.V. (IVD)

IVD-Fachinformation zu Merkblatt Nr. 14
Fachinformation zu Merkblatt Nr. 14: Dichtstoffe und Schimmelpilzbefall. Ursachen - Vorbeugung - Sanierung
Herausgeber: Industrieverband Dichtstoffe e.V. (IVD)

IVD-Merkblatt Nr. 21
Elastische Fugenabdichtungen im Lebensmittelbereich
Herausgeber: Industrieverband Dichtstoffe e.V. (IVD)

IVD-Merkblatt Nr. 22
Anschlussfugen im Stahl- und Aluminium-Fassadenbau sowie konstruktiven Glasbau. Einsatzmöglichkeiten von spritzbaren Dichtstoffen
Herausgeber: Industrieverband Dichtstoffe e.V. (IVD)

IVD-Merkblatt Nr. 24
Fugenabdichtung mit spritzbaren Dichtstoffen und vorkomprimierten Dichtungsbändern sowie Montageklebstoffen im Wintergartenbau
Herausgeber: Industrieverband Dichtstoffe e.V. (IVD)

IVD-Merkblatt Nr. 26-1
Abdichten von Fenster- und Fassadenfugen mit imprägnierten Fugendichtungsbändern und Multifunktionsdichtungsbändern
Herausgeber: Industrieverband Dichtstoffe e.V. (IVD)

IVD-Merkblatt Nr. 27
Abdichten von Anschluss- und Bewegungsfugen an der Fassade mit spritzbaren Dichtstoffen
Herausgeber: Industrieverband Dichtstoffe e.V. (IVD)

IVD-Merkblatt Nr. 30
Montageklebstoffe für Klebungen und Abdichtungen
Herausgeber: Industrieverband Dichtstoffe e.V. (IVD)

VdS 2008
Feuergefährliche Arbeiten; Richtlinien für den Brandschutz
Herausgeber: Gesamtverband der Deutschen Versicherungswirtschaft e.V. (GDV)

VdS 2021
Baustellen - Unverbindlicher Leitfaden für ein umfassendes Schutzkonzept
Herausgeber: Gesamtverband der Deutschen Versicherungswirtschaft e.V. (GDV)

VdS 2047
Sicherheitsvorschriften für feuergefährliche Arbeiten
Herausgeber: Gesamtverband der Deutschen Versicherungswirtschaft e.V. (GDV)

VFF Merkblatt AL.01
Filiformkorrosion - Vermeidung bei beschichteten Aluminium-Bauteilen
Herausgeber: Verband Fenster + Fassade (VFF)

VFF Merkblatt AL.02
Visuelle Beurteilung von organisch beschichteten (lackierten) Oberflächen auf Aluminium
Herausgeber: Verband Fenster + Fassade (VFF)

VFF Merkblatt AL.03
Visuelle Beurteilung von anodisch oxidierten (eloxierten) Oberflächen auf Aluminium
Herausgeber: Verband Fenster + Fassade (VFF)

VFF Merkblatt KB.02
Elektrische Bauteile im Fenster-, Türen- und Fassadenbau - Planung und Ausführung
Herausgeber: Verband Fenster + Fassade (VFF)

2. Angaben zur Baustelle

Lage und Transportwege

Die Arbeiten sind in folgenden Geschossen auszuführen: UG, EG

Die Hauptwindrichtung bezogen auf das Gebäude ist: Südwest

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen

Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Alle verwendeten Kunststoffe müssen alterungs- und lichtbeständig sowie mindestens schwer entflammbar sein. Ihre Widerstandsfähigkeit gegen chemische und atmosphärische Einflüsse, gegen Wärme und Kälte, und ihr elastisches Verhalten müssen dem Verwendungszweck dauerhaft entsprechen.

Bei brandschutztechnischen Anforderungen sind die amtlichen Nachweise (Prüfzeugnis oder Prüfbescheid oder allgemeine bauaufsichtliche Zulassung) der Bauleitung zu übergeben.

Bei nicht genormten Stoffen und Bauteilen sind, soweit erforderlich, die bauaufsichtlichen Zulassungen der Bauleitung zu übergeben

Bei geschweißten Bauteilen aus Edelstahl dürfen keine Anlauffarben sichtbar sein.

4. Angaben zur Ausführung

Allgemeines

Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltener Bauteile sind Glasflächen, glasierte Keramikoberflächen und andere durch den Funkenflug gefährdete Oberflächen abzudecken.

Vor Ausführungsbeginn hat der Auftragnehmer mit dem Auftraggeber festzulegen, wo das zu verwendende Material auf der Baustelle gelagert werden kann, um gegenseitige Störungen der am Bau beteiligten Handwerker während der Bauausführung zu vermeiden.

Wenn bauseitige Vorleistungen erforderlich sind, hat der Auftragnehmer dem Auftraggeber rechtzeitig die erforderlichen Angaben möglichst in Verbindung mit Detailzeichnungen zu übergeben.

Vor der Durchführung von Stemm-, Bohr- und Einsetzarbeiten an Estrichen sowie geputzten Wänden und Decken sind Leitungen mit einem Suchgerät zu orten.

Späne vom Bohren und Fräsen sowie Reste von Schleifstaub sind sofort von den bearbeiteten Teilen zu entfernen.

Der Auftragnehmer hat sich beim Befestigen von Bauteilen an Vorsatzschalen zu vergewissern, dass durch die Befestigungsmittel keine Beschädigungen nicht sichtbarer Leitungen und Rohre entstehen.

Gefahrbereiche bei Montagearbeiten sind abzusperren und zu kennzeichnen. Entstehen dadurch Behinderungen für andere Unternehmer oder Dritte, sind der Zeitraum der Absperrung sowie alternative Maßnahmen mit der Bauleitung abzustimmen.

Vor Beginn der Arbeiten sind die tatsächlichen Einbauhöhen bezogen auf das gesamte Ausbausystem mit der Bauleitung abzustimmen, falls unzulässige Toleranzen oder Änderungen des geplanten Fußbodenaufbaus festgestellt oder vermutet werden.

Befestigungselemente, die im Ausnahmefall Flächendichtungen durchdringen, sind mit auf das Dichtungsmaterial abgestimmten Abdichtungsstoffen (i.d.R. ohne Lösungsmittel) abzudichten. Im Zweifel ist Rücksprache mit der Bauleitung erforderlich.

Alle notwendigen Schmiede-, Bohr- und Schweißarbeiten sind, soweit technisch möglich, vor dem Verzinken auszuführen. Die Gewinde verzinkter Gewindebolzen sind bei der Montage nicht nachzuschneiden, sondern anzuschmelzen. Analog ist bei durch die Verzinkung unbeweglich gewordenen Bändern und anderen beweglichen Teilen zu verfahren.

Fenster und Fenstertüren

Anschlussfugen von Außenbauteilen wie Fenstern und Türen sind raumseitig luftdicht herzustellen. Hierfür gelten neben den Vorschriften von Abschnitt 3.1.10.5 ATV DIN 18360 auch die entsprechenden Regeln nach Abschnitt 3.5.3 ATV DIN 18355. Der damit verbundene Aufwand ist mit einzukalkulieren.

Die Angaben des Systemherstellers der Fensterprofile sind bindend für die konstruktive Ausbildung und die Profilauswahl. Die Herstellerrichtlinien sind auf Verlangen vorzulegen.

Wenn im Leistungstext nichts anderes vorgegeben wird, gilt die Schallschutzklasse 2 nach VDI 2719.

Türen

Die Öffnungsrichtung von Türen ist vor der Bestellung oder Fertigung der Türen vor Ort gemeinsam mit dem Auftraggeber oder der Bauleitung endgültig festzulegen.

Transparente Scheiben von Türblättern sind mit einem deutlich sichtbaren Klebestreifen zu markieren. Der Klebestreifen muss sich rückstandfrei entfernen lassen. Das Entfernen geschieht durch den Auftraggeber.

5. Angaben zur Abrechnung

Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

6. Sonstige Angaben

Der Auftragnehmer hat dafür Sorge zu tragen, dass während der Ausführung seiner Leistungen immer mindestens ein fließend deutsch sprechender Mitarbeiter seiner Firma auf der Baustelle anwesend ist.

Zu den auf der Baustelle vorzuhaltenden Ausführungsunterlagen zählt neben den Ausführungsplänen auch eine Ausfertigung dieser Leistungsbeschreibung.

## Rollladenarbeiten, Sonnenschutz
Technische Vorbemerkung - Rollladenarbeiten, Sonnenschutz

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN 4109-1
Schallschutz im Hochbau - Teil 1: Mindestanforderungen

DIN 4109-2
Schallschutz im Hochbau - Teil 2: Rechnerische Nachweise der Erfüllung der Anforderungen

DIN EN 949
Fenster, Türen, Dreh- und Rollläden, Vorhangfassaden - Ermittlung der Widerstandsfähigkeit von Türen gegen Aufprall eines weichen und schweren Stoßkörpers

DIN EN 1932
Abschlüsse und Markisen - Widerstand gegen Windlast - Prüfverfahren und Nachweiskriterien

DIN EN 10088-1
Nichtrostende Stähle - Teil 1: Verzeichnis der nichtrostenden Stähle

DIN EN 10088-2
Nichtrostende Stähle - Teil 2: Technische Lieferbedingungen für Blech und Band aus korrosionsbeständigen Stählen für allgemeine Verwendung

DIN EN 10088-3
Nichtrostende Stähle - Teil 3: Technische Lieferbedingungen für Halbzeug, Stäbe, Walzdraht, gezogenen Draht, Profile und Blankstahlerzeugnisse aus korrosionsbeständigen Stählen für allgemeine Verwendung

DIN EN 12045
Motorangetriebene Abschlüsse und Markisen - Nutzungssicherheit - Prüfung und Messung der Schubkräfte

DIN EN 12194
Äußere und innere Abschlüsse und Markisen - Falschbedienungen - Prüfverfahren

DIN EN 13527
Abschlüsse - Messung der Bedienkraft - Prüfverfahren

DIN EN 14115
Textilien - Brennverhalten von Materialien für Überdachungen, große Zelte und entsprechende Erzeugnisse - Entzündbarkeit

DIN EN 14201
Abschlüsse und Läden - Widerstand gegen wiederholte Bedienungen (mechanische Lebensdauer) - Prüfverfahren

DIN EN 14202
Abschlüsse - Gebrauchstauglichkeit von Rohr- und Blockmotoren - Anforderungen und Prüfverfahren

DIN EN 14203
Abschlüsse und Läden - Gebrauchstauglichkeit von Getrieben mit Kurbel - Anforderungen und Prüfverfahren

DIN EN IEC 60335-2-97; VDE 0700-97
Sicherheit elektrischer Geräte für den Hausgebrauch und ähnliche Zwecke - Teil 2-97: Besondere Anforderungen für Antriebe für Rollläden, Markisen, Jalousien und ähnliche Einrichtungen

VDI 2719
Schalldämmung von Fenstern und deren Zusatzeinrichtungen

VDI 6202 Blatt 10
Schadstoffbelastete bauliche und technische Anlagen - Asbest in Bauschutt, Recycling- und Bodenmaterial

Technische Richtlinie 101
Rollladen - Allgemeines
Herausgeber: Bundesverband Rollladen + Sonnenschutz e.V.

Technische Richtlinie 102
Rollläden - Rollladenpanzer
Herausgeber: Bundesverband Rollladen + Sonnenschutz e.V.

Technische Richtlinie 103
Rollläden, Außensonnenschutz - Kästen
Herausgeber: Bundesverband Rollladen + Sonnenschutz e.V.

Technische Richtlinie 104
Abschlüsse und Markisen - Wellen
Herausgeber: Bundesverband Rollladen + Sonnenschutz e.V.

Technische Richtlinie 112
Läden für Fenster und Türen
Herausgeber: Bundesverband Rollladen + Sonnenschutz e.V.

Technische Richtlinie 121
Rollläden - Produkteigenschaften
Herausgeber: Bundesverband Rollladen + Sonnenschutz e.V.

Technische Richtlinie
Montage - Befestigung und Abdichtung
Herausgeber: Bundesverband Rollladen + Sonnenschutz e.V.

Technische Richtlinie
Windeinflüsse - Ermittlung der Windlasten, Einsatzempfehlungen
Herausgeber: Bundesverband Rollladen + Sonnenschutz e.V.

Technische Richtlinie
Wärmeschutz - Auswirkung auf U-Wert Fenster, Energieeinsparung
Herausgeber: Bundesverband Rollladen + Sonnenschutz e.V.

Technische Richtlinie
Schall - Regelungen, Schallschutzmaßnahmen
Herausgeber: Bundesverband Rollladen + Sonnenschutz e.V.

Technische Richtlinie
Sonnenschutz - Nachweisverfahren, Energieeinsparung, Tageslichtversorgung
Herausgeber: Bundesverband Rollladen + Sonnenschutz e.V.

2. Angaben zur Baustelle

Lage und Transportwege

Die Arbeiten sind in folgenden Geschossen auszuführen: UG, EG

Die Hauptwindrichtung bezogen auf das Gebäude ist: Südwest

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen

Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Alle verwendeten Kunststoffe müssen alterungs- und lichtbeständig sowie mindestens schwer entflammbar sein. Ihre Widerstandsfähigkeit gegen chemische und atmosphärische Einflüsse, gegen Wärme und Kälte, und ihr elastisches Verhalten müssen dem Verwendungszweck dauerhaft entsprechen.

4. Angaben zur Ausführung

Allgemeines

Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Beschläge zur Fernbedienung, z.B. Kurbeltriebe, sind nicht höher als 1,40 m über dem Fußboden anzubringen.

Alle Maße sind vor der Ausführung am Bau zu überprüfen, sofern keine Detailzeichnungen mit verbindlichen Maßangaben vorliegen.

Der Auftragnehmer hat Bauteile, die er vor dem eigentlichen Ausführen seiner Leistungen einbauen muss, z.B. Rollladenkästen, Mauerkästen für Gurtwickler, in Abstimmung mit den anderen beteiligten Gewerken und der Bauleitung rechtzeitig einzubauen.

Bei Rollläden, Markisen, Jalousien und sonstigen Bauteilen im Außenbereich oder in Feuchträumen müssen alle Metallteile mindestens korrosionsgeschützt sein, wenn in der Leistungsbeschreibung keine genaueren Angaben gemacht werden.

Bewegliche Teile müssen wartungsarm und geräuscharm sein.

5. Sonstige Angaben

Der Auftragnehmer hat dafür Sorge zu tragen, dass während der Ausführung seiner Leistungen immer mindestens ein fließend deutsch sprechender Mitarbeiter seiner Firma auf der Baustelle anwesend ist.

## Zusätzliche Technische Vertragsbedingungen
Zusätzliche Technische Vertragsbedingungen
 Zusätzliche Technische Vertragsbedingungen

Art und Umfang der Leistung
Gegenstand dieser Ausschreibung sind Metallbauarbeiten. Die Leistung umfasst die Herstellung, die Lieferung und die Montage von Aluminium-Bauelementen, Fensterbänken und Sonnenschutz.
Zusätzlicher Gegenstand dieser Ausschreibung sind die Verglasungsarbeiten.
Die Leistung umfasst die Lieferung, das Einsetzen und das Abdichten aller Glasscheiben und Ausfachungen.

Hinweis zu aufgeführte Normen etc.:
Alle aufgeführten Normen, Vorschriften, Gesetze gelten, wenn nicht anders in den Texten vermerkt, in der zum Vertragsschluss gültigen Fassung.

Nachfolgende Abfragen von Kriterien dienen der Vergleichbarkeit der angebotenen Leistungen und sind
durch Zertifikate und Nachweise zu belegen.

- Zulassung für die T-Verbindung der Fensterkonstruktionen.

- Bei Pfosten-Riegel-Fassaden müssen vom DIBT zugelassene (abZ) T-Verbindungen und Klemmverbindungen eingesetzt werden.

- Die Falzgründe (Pfosten-/Riegelanschluss) der Fassadenkonstruktion sind überlappend. Es können 3 wasserführende Ebenen ausgebildet werden.

- Nachweis: Uw bzw. Ucw der Elemente und Ug- Wert des Glases

- Alle relevanten Systemkomponenten (Systemprofile, Beschläge, Dichtungen), sind mindestens 10 Jahre, nach erfolgter Endabnahme der Leistung, verfügbar.

- Systemlösung flügelüberdeckende Füllung

-Nachweis der Gebrauchstauglichkeit der Klasse 4 gemäß DIN EN 1192 hinsichtlich ihrer mechanischen Festigkeit

-Das gewählte Brandschutz-System muss eine nachträgliche Um- und Nachrüstung - jederzeit, flexibel, im laufenden Betrieb, ohne Türausbau - ermöglichen. Folgende nachträglichen Änderungen und Ergänzungen müssen, ohne Verlust der Zulassung und ohne weiteren Nachweis, möglich sein:
Anbringen von verdeckt liegenden Magnet- und Schließkontakten Verdeckt liegende Kabelführungen im Blend- und Flügelrahmen Umrüstung von Einfach- zu Mehrfachverriegelungen (oder umgekehrt) Nachrüstung von E-, A-Öffnern, Motorschlössern, Blockschlössern, Türüberwachungen Flexibler Austausch und Wechsel auf andere Bandarten (Rollentür-, Aufsatz-, verdeckt liegende Bänder)

-T30: Bauaufsichtliche Zulassung

-RC2 - Prüfzeugnis flügelüberdeckende Füllung

- Prüfzeugnis: Fluchttüren DIN EN 179 / 1125 bis 3 m

Konstruktionssystem
Die Profil-, Zubehör-, Dichtungs- und Beschlagauswahl muss nach den gültigen Unterlagen des jeweiligen System-Herstellers erfolgen.

 Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2024-03, Ziffer 3.1.2, Nr. 16, Seite 45f.). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

Aluminium
Es sind stranggepresste Aluminium-Profile der Legierung EN AW 6060 und EN AW 6063 in Eloxalqualität nach DIN EN 755 und DIN EN 12020 zu verwenden.
Für anodisierte Aluminium-Bleche in Eloxalqualität ist die Legierung AlMg 1, halbhart, (EN AW 5005A) zu verwenden.
Der AN hat sicherzustellen, dass die von ihm angebotenen und verarbeiteten Aluminiumbauteile von Lieferanten stammen, die der A/U/F Initiative, Recycling im Bausektor, angehören, oder einen gleichwertigen schlüssigen Recyclingprozess (PRP) nachweisen können. Es ist sicherzustellen, dass Produktionsabfälle und demontierte Elemente (Sanierungsbau) aus Aluminium dem Verwertungsprozess, für die Herstellung von Fenster- und Fassadenprofilen, zurückgeführt werden.
Die relevante CO2-Einsparung findet immer in der Herstellung statt, z.B. durch den verringerten Energieaufwand, der für die Herstellung der Profile benötigt wird.
Bei der Belieferung steht im Vordergrund, dass bestellte Profile möglichst effizient und mit kurzen Transportwegen ihr Ziel erreichen. Um das zu gewährleisten, ist es zulässig nach der Herstellung der Profile in der Lagerhaltung und Auslieferung nicht mehr zwischen verschiedenen Materialgüten z.B. mit unterschiedlich hohen Anteilen an Primär- oder Recycling-Aluminium zu unterscheiden. Es ist dann durch externe Nachweise sicherzustellen, dass der Hersteller stets eine ausreichende Menge der Aluminium-Profile herstellt, die der hier beschriebenen Güte entspricht.
Der Embodied Carbon Footprint bzw. GWP-Wert von 3,84 kg pro kg Aluminium-Profil darf nicht überschritten werden. Der Recyclinganteil und der GWP-Wert müssen durch einen entsprechenden Nachweis gemäß ISO 14025 und EN 15804 erbracht werden. Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z.B. Befestigungs- und Verankerungskonstruktionen von vorgehängten Fassaden (Kaltfassaden) sowie alle Verbindungsteile sind grundsätzlich aus rostfreiem Edelstahl herzustellen.
Als Verankerungs-, Verbindungs- und Befestigungselemente dürfen, ohne besonderen Korrosionsschutznachweis gemäß DIN 18516-1, nur nichtrostende Stähle bzw. Stähle gemäß der allgemeine bauaufsichtlichen Zulassung "Z-30.3-6" vom 05. März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

Beschläge Fenster Alu
Sind nicht systemgebundene Beschlagteile vorgesehen, müssen diese unter Beachtung der gültigen DIN-Normen ausgewählt werden.

Die für die jeweilige Öffnungsart einzusetzenden Beschläge in ihrer Grundausstattung sind unter Berücksichtigung der Lastannahmen / Gewichte / Größen und der zu erreichenden Öffnungsweite nach den Bemessungstabellen des System-Herstellers einzusetzen. Alle Beschlagteile sind aus nichtrostenden Materialien herzustellen und müssen justierbar sein. Inkl. der erforderlichen Zusatzteile wie zusätzliche Verriegelungen, Scherenbefestigungen, Eigenanschlag und Bänder.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Nachkaufgarantie für Aluminium Fenster- und Beschlagssysteme
Für Bauteile der Aluminium Fenster- und Beschlagssysteme, die einem besonderen Verschleiß unterliegen oder die designrelevant sind, ist eine Nachkaufgarantie durch den AN zu gewährleisten. Die Nachkaufgarantie hat mindestens 10 Jahre, ausgehend vom Kauf des ursprünglichen Bauteils durch den AN, zu betragen. Ein Bestätigungsschreiben des Systemlieferanten, des zur Ausführung angebotenen Fabrikats, ist mit der Angebotsabgabe vorzulegen.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.

Technische Richtlinien des Instituts des Glashandwerks für Verglasungstechnik und Fensterbau, Hadamar (IGH)
DIN 18545 Abdichten von Verglasungen mit Dichtstoffen
Richtlinie VE-06/01: Beanspruchungsgruppen für die Verglasung von Fenstern vom Institut für Fenstertechnik e.V., Rosenheim

Die Verglasungen sind gemäß  den "Glasbemessungs- und Konstruktionsregeln" nach DIN 18008-1 bis -5 und DIN 18545 "Anforderungen an Glasfalze und Verglasungssysteme" unter Berücksichtigung der EN 12488 (Verklotzung) auszuführen.
Die Glaskanten der beschriebenen Gläser sind nach DIN 1249-11, auszuführen.

ABSTURZSICHERNDE VERGLASUNGEN
BEI DER AUSFÜHRUNG ABSTURZSICHERNDER VERGLASUNGEN IST DIE DIN 18008-4 VOM JULI 2013 ZU BEFOLGEN.

Einscheibensicherheitsglas
Sollte es, bedingt durch die ausgeschriebene Konstruktionsart / Anwendung erforderlich sein, dass eine ESG- oder eine ESG-H-Scheibe als Außenscheibe einer Isolierglaseinheit in einer Vertikalfassade eingesetzt wird, ist der Auftraggeber in Anbetracht des bestehenden Spontanbruchrisikos hierüber vorab zu informieren, bspw. durch eindeutige Benennung in den dem Auftraggeber übergebenen Unterlagen wie der Werkstatt- und Montageplanung. Der AN informiert den AG, wenn ESG bzw. ESG-H zum Einsatz kommt. Dies gilt nur soweit die Leistungsbeschreibung nicht ohnehin oder technisch zwingend die Ausführung mit ESG bzw. ESG-H vorsieht und soweit das Risiko dem AG nicht bekannt ist.
BEI VERWENDUNG VON ESG BZW. ESG-H IM AUSSENBEREICH IST DER VERWENDUNGSZWECK UND DIE EINBAUART SCHRIFTLICH MIT DEM GLASLIEFERANTEN ABZUKLÄREN.
DIE DIN 18516-1 FÜR HINTERLÜFTETE FASSADENPLATTEN UND DIE DIN 18516-4 FÜR FASSADENPLATTEN AUS EINSCHEIBEN-SICHERHEITSGLAS SIND ZU BERÜCKSICHTIGEN.

Ausfachungen
Für die Lieferung und den Einbau von Ausfachungen gilt sinngemäß die im Abschnitt Verglasung näher beschriebene Regelung.
Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des yp W(mk) des Abstandshalter.

Die beschriebenen Paneele müssen nach den allgemein anerkannten Regeln der Technik dampfdiffusionsdicht ausgebildet sein. Durch konstruktive Maßnahmen muss verhindert werden, dass eine Durchfeuchtung sowie eine mechanische Zerstörung des Dämmstoffes eintritt.
Die Oberflächenveredelung der Aluminium-Verbundpaneele ist, wenn in den Positionsbeschreibungen nicht anders angegeben gemäß der Beschreibung in den "ZTV" auszuführen.

Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2024-03, Ziffer 3.1.2, Nr. 16, Seite 45f., Höhenbezugspunkte an der Baustelle durch den AG vorzusehen. Diese müssen sich in jedem Stockwerk befinden und dürfen nicht weiter als 10 Meter von jedem Einbauort einer der nachfolgend beschriebenen Leistung entfernt sein.

Einbruchhemmende Elemente
 Der Einbau der einbruchhemmenden Elemente ist gemäß DIN EN 1627 auszuführen.
 Es ist darauf zu achten, dass für die gemäß Widerstandsklasse nach Norm benannten Wandqualitäten des Baukörpers jeweils geeignete, zugelassene Befestigungsmittel verwendet werden.
Befestigung am Baukörper
Der Blendrahmen muss an mindestens zwei Punkten je Seite mit einem geeigneten Befestigungsmittel am Baukörper gesichert werden. Wird der Maximalabstand gemäß den Angaben des Systemherstellers zwischen zwei Befestigungspunkten überschritten, sind weitere Befestigungspunkte vorzusehen.
Der Maximalabstand zwischen den Befestigungspunkten ist auch bei Festverglasungen zu beachten.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.

Die nachfolgend spezifizierten Folien dienen als Elementabdichtungen.
Folien sind vor Erstellung der Außenschale anzubringen.
Materialdicke:
0,75 mm
Folienbreite seitlich:
ca. 250 mm
Folienbreite oben:
ca. 250 mm
Folienbreite unten:
ca. 250 mm

Sollten bedingt durch den Verwendungsort oder Art der Bauteile ein andere Funktion hinsichtlich der Beschaffenheit und Ausführung der Folien gefordert sein, wird dieses gesondert beschrieben.

Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade muss mindestens 30-40 mm betragen. Der Überstand darf 20 mm entsprechend den Richtlinien für die Planung und Ausführung von Dächern mit Abdichtungen - Flachdachrichtlinien nicht unterschreiten. Die Befestigung ist grundsätzlich nach statischen Erfordernissen auszuführen, sowie sind thermisch bedingte Längenänderungen durch ausreichende Dehnungsmöglichkeiten sicherzustellen.
Die Fensterbänke sind mit in den Positionen der Fenster einzukalkulieren.

Verankerung Fenster / Tür
Die Verankerung von Fenster- und Türwänden hat gemäß DIN 18360 und den örtlichen Gegebenheiten statisch ausreichend zu erfolgen.
Der Leitfaden zur Montage der RAL-Gütegemeinschaften Fenster und Haustüren, Frankfurt a. M, Stand 2024-03, Ziffer 3.1.2, Nr. 8, Seite 41 ist zu berücksichtigen.

Verankerung Glas-Aluminium-Warmfassade
Die Verankerung der Fassadenpfosten erfolgt mittels zum System gehörender, toleranzausgleichender Konsolen aus Aluminium.

Diese Konsolen werden jeweils in den Kopf und/oder Fußpunkten beziehungsweise an den Zwischendecken der Fassade angeordnet. Sie sind je nach Anforderung als Los- oder Festpunktaufhängung auszubilden.

Konstruktiv sind die Konsolen so auszubilden, dass sie eine zwängungsfreie Dilatation der Fassade gewährleisten. Gleichermaßen müssen Formänderungen des Baukörpers wie z.B. Deckendurchbiegungen ausgeglichen werden.

Die Befestigung der Konsolen am Baukörper erfolgt mittels Befestigungsmitteln aus Edelstahl und entsprechend ihrem speziellen Verwendungszweck angepassten und bauaufsichtlich zugelassenen Dübeln.

Alle Bauteile der Fassadenbefestigung müssen so ausgebildet sein, dass sie die auf die Fassade einwirkenden Kräfte sicher aufnehmen und auf das Tragwerk des Baukörpers übertragen.

Absturzsicherheit
Absturzsichernde Elemente sind Sonderkonstruktionen und sind auch entsprechend zu planen.
Statische Voraussetzungen für die Befestigung im Tragwerk sind mit dem Statiker gem. ETB-Richtlinie zu klären. Ist eine Absturzsicherung aus Glas angedacht, muss dies gem. der DIN 18008 Teil 4 (früher TRAV) erfolgen.

Entsprechend der DIN 18008-4 (TRAV) müssen die tragenden Teile einer Konstruktion einschließlich der Verankerung im Baukörper den einschlägigen technischen Baubestimmungen entsprechen. Hierbei ist die ETB-Richtlinie "Bauteile, die gegen Absturz sichern" anzuwenden. Das bedeutet, dass Fensterelemente die eine absturzsichernde Funktion bspw. als Ersatz für ein Geländer übernehmen, nicht nur einen Nachweis für die Trag- bzw. Stoßfestigkeit von Verglasungen gegen statische (Wind, Klima usw.) und stoßartige Einwirkungen (Personenprall) bringen müssen, sondern auch für eine ausreichende Befestigung zum Baukörper.

Bemerkungen für Baukörperanschluss
Zur Festlegung der Befestigungssysteme-/ mittel ist, unter Beachtung der jeweiligen Beanspruchung und des vorliegenden Befestigungsgrundes, ist eine statische Bemessung durchzuführen.
Dabei muss die Lastabtragung vom absturzsichernden Bauteil bis in den tragenden Baugrund nachgewiesen werden.

Die tragenden Teile der Konstruktion, inklusive der Verankerung im Baukörper, müssen den einschlägigen Technischen Baubestimmungen (u.a. DIN 18008-4, ETB-Richtlinie) entsprechen. Es sind Befestigungssysteme-/ mittel mit entsprechendem Prüfnachweis, mit allgemein bauaufsichtlicher Zulassung oder allgemeiner Bauartgenehmigung zu verwenden, welche die tatsächlichen Einbausituationen und den konkreten Anwendungsfall abdecken.
Alternativ kann der Nachweis im Rahmen einer Zustimmung im Einzelfall oder einer vorhabenbezogenen Bauartgenehmigung geführt werden.

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.

Farbbestimmung Metallbauarbeiten
Farbton außen / innen: RAL nach Wahl des AG (außer Intensiv-, Metallic- und Perlglimmerfarben)
Betätigungen / Handhaben Fenster: C - 0
Türbänder: C - 0
Betätigungen / Handhaben Türen: INOX

Der endgültige Farbton wird nach Auftragserteilung bekannt gegeben.
Die Palette der zur Wahl stehenden Farbtöne ist auf die obige Farbkarte eingegrenzt.
Alle Profile erhalten den gleichen Farbton.

Technische Vorgaben und bauphysikalische Anforderungen
Anforderungen an die Bauteile
Die entsprechenden Nachweise sind nach Aufforderung durch den AG diesem in schriftlicher Form vorzulegen. Der AN hat im Rahmen seiner EG-Konformitätserklärung die Übereinstimmung seines Produkts mit den jeweiligen Anforderungen nach DIN EN zu erklären.
Soweit in den Leistungsbeschreibungen für einzelne Positionen keine anderen Angaben erfolgen, gelten die nachstehenden Vorgaben:

Lastannahmen

Winddruck auf  Außenbauteile nach DIN EN 1991-1-4 inkl. der nationalen Anhänge
Angaben für Gebäude mit rechteckigem Grundriss

| Windzone: | I |
| --- | --- |
| Geländekategorie: | II / III |
| Gebäudehöhe h: | 6,13 m |
| Einbauhöhe Ze: | ca. 3 m |
| Gebäudebreite b: | 25,72 m |
| Gebäudetiefe d: | 11,46 m |
| Höhe über NHN | 178 m |

Waagerechte Verkehrslast (Seitenkraft) nach DIN EN 1991-1-1 und -2 inkl. der nationalen Anhänge

| Zusatzlasten mit: | 1,0 KN/m |
| --- | --- |
| wirkend in: | Brüstungshöhe |

Anforderungen an die Bauteile
Die entsprechenden Nachweise sind nach Aufforderung durch den AG diesem in schriftlicher Form vorzulegen. Der AN hat im Rahmen seiner EG-Konformitätserklärung die Übereinstimmung seines Produkts mit den jeweiligen Anforderungen nach DIN EN zu erklären.
Die nach genannten Werte beziehen sich auf Standardelemente.
Gegebenenfalls können andere Elementformen/Öffnungsvarianten oder Profilkombinationen abweichende Klassifizierungen haben.

Außentüren nach DIN EN 14351-1
Türelement: Ud1,6 W/(m²K)
Paneelwerte nach DIN EN 13164: Up 0,72 W/(m²K)
Abstandshalter: 0,08 W/(mK)
Luftdurchlässigkeit nach DIN EN 12207 Klassifizierung: 2
Schlagregendichtheit nach DIN EN 12208 Klassifizierung, Prüfverfahren A: 3A
Widerstandsfähigkeit bei Windlast nach DIN EN 12210 Klassifizierung: C2
Im Projekt vorkommende Einbruchhemmung nach DIN EN 1627: RC 2

Der Gesamtenergiedurchlassgrad und der Lichttransmissionsgrad sind objektbezogen über die CE-Kennzeichen der Verglasung nachzuweisen.

Ausführung der Elemente mit Low Carbon Aluminium
Der Embodied Carbon Footprint bzw. GWP-Wert von 3,84 kg pro kg Aluminium-Profil darf nicht überschritten werden.
Der Recyclinganteil und der GWP-Wert müssen durch einen entsprechenden Nachweis gemäß ISO 14025 und EN 15804 erbracht werden.

Elektrisch gesteuerte Feststellanlagen für Feuerschutz- und Rauchschutzabschlüsse
Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

## 08 Metallbau Fassade, Fenster, Türen, Sonnenschutz
EP-Anteile: Lohn; Material; Gerät; Sonstiges

### Titel 01 Fenster, Fassade, Außentüren

*Hinweis: Aluminium Systembeschreibung*
Aluminium Systembeschreibung

1. Hochwärmegedämmtes Aluminium Fenster-System
mit 75 mm Grundbautiefe

Konstruktionsmerkmale:
Raumseitig aufschlagender Flügelrahmen mit 10 mm Flächenversatz zur Rahmenebene, Außenseite flächenbündig.
Wärmedämmende Isolierstege mit drei Hohlkammern bilden den Anschlag für die koextrudierte Moosgummi-Doppelhohlkammer-Mitteldichtung.

Das System ist mit rechteckigen Glasleisten auszustatten.
Die Montage der Glasleisten erfolgt mittels toleranzausgleichenden Kunststoffhaltern.

| Profilbautiefen: |  |
| --- | --- |
| Blendrahmen, Pfosten, Riegel | 75 mm |
| Flügelrahmen | 85 mm |
| Profilansichtsbreiten: |  |
| Blendrahmen unten / oben | 69 / 79 mm |
| Blendrahmen seitlich | 99 mm |
| inkl. Aufständerung im Fußbodenbereich |  |
| Flügelrahmen (Fenster) | 41 mm |

2. Wärmegedämmtes Aluminium Tür-System
mit 75 mm Grundbautiefe

Konstruktionsmerkmale
Außen flächenbündige Türkonstruktion mit außen umlaufender 7 mm Schattenfuge.
5 Kammer Profilaufbau, symmetrisch angeordnet, bestehend aus drei Aluminiumschalen die mittels spezieller Isolierstege ohne Dämmschäume verbunden sind.
Die Türflügelprofile sind als Hybridverbund mit einem großem schubfesten Anteil zwischen Innen- und Mittelschale sowie einer entkoppelten Außenschale, als "schubloser Verbund" auszuführen.
Die Entkopplung muss zwischen der äußeren Aluminiumhalbschale und dem Isoliersteg erfolgen um den Bi-Metall-Effect zu verringern.

Die Abdichtung muss über eine Mitteldichtungs- und zwei Anschlagsdichtungsebenen erfolgen.
Die Beschlagsmontage erfolgt in der Aluminium Mittelschale, nicht im Isoliersteg.
Eine Bauwerksbefestigung ist im Profil mittig über die Mittelschale möglich.
Der untere Türabschluss ist, soweit keine anderen Anforderungen an den Fußpunkt durch Normen / Richtlinien / LBO's gegeben sind, mit einer stabilisierenden zwischen gesetzten thermisch getrennten Aluminium-Schwelle und entsprechenden Dichtformstücken, auszustatten.

Das System ist mit rechteckigen Glasleisten auszustatten.
Die Montage der Glasleisten erfolgt mittels toleranzausgleichenden Kunststoffhaltern.

| Profilbautiefen: |  |
| --- | --- |
| Blendrahmen, Pfosten, Riegel | 75 mm |
| Flügelrahmen und Sockel | 75 mm |
| Profilansichtsbreiten: |  |
| Einsatzblendrahmen nach innen öffnende Tür | 63 mm |
| Blendrahmen seitlich, oben | 76 mm |
| Blendrahmenverbreiterung | 44 mm |
| Flügelrahmen (nach außen öffnend) | 119 mm |
| Flügelprofil (unten) absenkbare Bodendichtung | 132 + 8 mm |
| Aufständerung im Fußboden ist einzukalkulieren |  |

Die Türflügel sind mit einem 4-seitig umlaufenden, auf Gehrung gefertigten Flügelprofil auszuführen.
Profile für flügelüberdeckende Füllung
Es sind Flügelprofile für den Einsatz einer beidseitig flügelüberdeckenden Türfüllung (Art und Ausführung wird gesondert beschrieben) einzusetzen.

3. Hochwärmegedämmtes selbsttragendes Aluminium Fassaden-System
als Pfosten-Riegel-Konstruktion für mehrgeschossige Fassaden mit einer inneren und äußeren Ansichtsbreite von 50 mm

Konstruktionsmerkmale
Die Konstruktion besteht aus einem Tragwerk und dem kombinierten Verglasung-, Entwässerung- und Andrucksystem.
Die Ausbildung der Isolationszone, zwischen dem Tragwerk und den Andruckprofilen, erfolgt gemäß den Ucw Vorgaben an das Bauteil.
Fassadenkonstruktion mit Aluminium-Andruckprofil und einem Passivhaus zertifizierten Wärmedurchgangskoeffizienten des Aluminium-Pfosten-Riegel-Tragwerks von Uf < = 0,85 W/m²k (inklusive Einfluss der Verschraubung gem. DIN EN 13947:2006).

Tragwerk
Das Tragwerk der Fassaden-Konstruktion besteht aus rechteckigen Mehrkammer-Hohlprofilen.
Die tragenden Profile sind raumseitig angeordnet.
Alle Profilkanten sind gerundet.
Die Riegelprofile werden ausgeklinkt und überlappen im Kreuzungspunkt den Pfosten, um eventuell auftretende Feuchtigkeit sicher abzuleiten.
Horizontale Stöße bei mehrgeschossigen Fassaden sind mit - zum System gehörenden - Stoßverbindern und Stoßstücken auszuführen.
Für vertikale Dehnungs- und Montagestöße sind entsprechende systemseitige Alu-Einschubprofile und Halbschalen sowie Dehnungsstoß-Dichtstücke einzusetzen.

Verglasung / Einsatzelemente
Die Glasscheiben und/oder Ausfachungen werden mittels Andruckprofilen (Klemmverbindung) gehalten. Die innere Abdichtung zu den Glasscheiben und/oder Ausfachungen erfolgt mit EPDM-Dichtungen.
Dachverglasungen und segmentierte Konstruktionen sind grundsätzlich mit zwei Einzeldichtungen und einem Butyl-Dichtband auszuführen.
Alle Dichtungsstöße werden durch die Verglasungsprofile abgedeckt.
Die raumseitigen Verglasungsdichtungen haben in den Pfosten und Riegeln ungleiche Bauhöhen (6 mm Versatz).
Die Abmessungen der Dichtungen sind entsprechend der Glas-/Ausfachungsdicken nach den Verglasungstabellen des System-Herstellers festzulegen. Sie sind stumpf gestoßen auszuführen.
Alternativ ist die Ausführung der Verglasungsdichtungen mit gleichen Bauhöhen, sowie als vulkanisierte Dichtungsrahmen oder mit Dichtungsecken möglich.

Belüftung
Die Fassaden sind nach dem Gesamtbelüftungsprinzip auszubilden.
Nach 8 Meter Elementhöhe oder 8 Felder ist eine Be- und Entlüftung des Falzgrundes auszuführen.
Bei Riegellängen > 1500 mm ist in Feldmitte eine zusätzliche Be- und Entlüftung anzuordnen.
Die Falzgrundbelüftung sowie der Dampfdruckausgleich erfolgen über die vier Ecken eines jeden Scheibenfeldes in den Pfostenfalz.

Alternativ ist eine eine feldweise Entwässerung und Belüftung möglich. Hierfür sind in den Aluminium-Andruckprofilen, Deckschalen und Dichtungen entsprechende Öffnungen vorzusehen.

| Profilansichtsbreiten: |  |
| --- | --- |
| Pfosten, Montagepfosten, Riegel | 50 mm |
| Profilbautiefen: |  |
| Pfosten | von 50 bis 250 mm |
| Riegel | von 55 bis 255 mm |
| Deckschale (Pfosten) | 20 mm |
| Deckschale (Riegel) | 15 mm |

*Hinweis: Aluminium Fenster Beschläge*
Aluminium Fenster Beschläge

Fenster - Beschlag Allgemein

Die Fensterbeschläge sind in der Grundausstattung in den nachfolgenden Vorbemerkungen beschrieben, die Spezifikationen werden in der Leistungsposition definiert.

Kipp-Beschlag verdeckt liegend Schwerlast
Verdeckt liegender Kipp-Beschlag mit Einhandbedienung für Flügellasten bis 130 kg mit Kipplenker.

Einbruchhemmung bis Widerstandsklasse RC 2  gemäß DIN EN 1627

Konstruktionsmerkmale
Die Anordnung der Scheren erfolgt seitlich, rechts und links im Falz.
Alle Verriegelungspunkte sind mit Schließrollen auszuführen.
Die Anzahl und Ausführung der Verriegelungspunkte (Riegelstücke) ist in Abhängigkeit der Größe des Flügels und der Belastung, anhand der Systemvorgaben vorzunehmen.

Fenstersteckgriff

mit verdeckt liegendem Getriebe in den Falz eingebaut.
Die Befestigung des Getriebes erfolgt mittels einer raumseitig aufgeschraubten, kreisförmigen Rosette (Durchmesser 32 mm).
Die Befestigungsschrauben werden durch den - später zu montierenden - Fenstergriff abgedeckt. Während der Bauzeit ist die Rosette mit einer Schutzkappe abzudecken.
Das Fenstergriff-Getriebe ist mit Rastpunkten in Dreh-, Verschluss- und Kippstellung ausgestattet.
Der Fenstergriff ist erst nach Abschluss der Fenstermontage beziehungsweise vor der Gebrauchsabnahme der Fenster zu montieren.

Modell: Hoppe Amsterdam

*Hinweis: Aluminium Tür Beschläge*
Aluminium Tür Beschläge

Tür - Beschlag Allgemein

Die Türbeschläge sind in der Grundausstattung in den nachfolgenden Vorbemerkungen beschrieben, die Spezifikationen werden in der Leistungsposition definiert.

Schließfunktion von Notausgangs- und Paniktüren

1- flg. Türen

"E" -Wechselfunktion-,
Grundstellung: Die Tür ist auf der Bandseite nur mit Schlüssel zu öffnen.
Schaltstellung: Auf der Bandgegenseite kann die Tür über den Drücker, auch im abgeschlossenen Zustand, immer geöffnet werden.

2- flg. Türen

Vollpanik: Schließfunktion "E" -Wechselfunktion-,
Die Antipanik-Funktion kann vom Stand- und Gangflügel ausgelöst werden.
Standflügel: Beide Türflügel werden bei Betätigung entriegelt.
Gangflügel: Nur der Gangflügel wird entriegelt.
Grundstellung: Die Tür ist auf der Bandseite nur mit Schlüssel zu öffnen.
Schaltstellung: Auf der Bandgegenseite kann die Tür über den Drücker, auch im abgeschlossenen Zustand, immer geöffnet werden.

Türbänder für Standard Türen (Außenbereich)

Wartungsarme Aluminium-Rollentürbänder
Dreiteilige Aluminium-Rollentürbänder mit einer Abmessung von 22 x 200 mm, für Flügellasten bis 200 kg.

Konstruktionsmerkmale
Die gesamte Technik für die sichere Verankerung und die Feinjustierung ist im Türfalz angeordnet. Ohne den Türflügel auszuhängen, kann eine Feinjustierung vorgenommen werden.

| Gebrauchsklasse nach DIN EN 1935: | Klasse 4 |
| --- | --- |
| Korrosionsschutz nach DIN EN 1670: | Klasse 4 |
| Bandklasse nach DIN EN 1935: | Klasse 14 |
| Mechanische Beanspruchung nach DIN EN 12400: | Klasse 8 |

*Hinweis: Türschlösser*
Türschlösser

2 - Schwenkhaken - Bolzenschloss mit Antipanikfunktion

Einbruchhemmung bis Widerstandsklasse RC 2

Ausführung mit
1/4 tourig
9 mm Drückernuss
Stulp, INOX
Falle und Riegel (Hauptschloss)
2 Stück Schwenkhaken-Rundbolzen Kombination und Riegel (Hauptschloss)
Falle und Riegel glanzvernickelt
Rundbolzen und Schwenkhaken verzinkt
Endkappen
Schließplatten, Falleneinlaufteil
Vorgerichtet für Profilzylinder

Zusatzfunktionen optional
(Ausgewählte Funktionen werden in den Positionen aufgeführt)
E-Öffner, Kabelset, Kabelübergang und Netzteil
Tagesfalle

3 - Riegel - Fallenschloss mit Selbstverriegelung und Antipanikfunktion

Einbruchhemmung bis Widerstandsklasse RC 2

Ausführung mit
1-tourig
9 mm Drückernuss
Drückerhöhe 1050 mm über OKFF
Stulp, INOX
3 Stück selbstverriegelnde Fallenriegel
Fallenriegel glanzvernickelt
PZ-Schraube
Vorgerichtet für Profilzylinder

Funktionsbeschreibung
Durch die selbstverriegelnden Fallenriegel wird bereits bei nicht verriegelter Tür die Widerstandsklasse RC 2 erreicht, da die 3 Fallenriegel beim Zuziehen der Tür automatisch 20 mm vorschließen.
Entriegeln der Tür von innen jederzeit über das Bedienelement (Panikfunktion), von außen ist ein Öffnen der Tür nur mit dem Schlüssel (nur Panik "E") möglich.

Zusatzfunktionen optional
(Ausgewählte Funktionen werden in den Positionen aufgeführt)
motorische Funktion (ein Elektromotor zieht alle Fallenriegel zurück, bei vorgeschlossenem Hauptriegel ist ein elektrisches Öffnen nicht möglich)
Kabelübergang, Kabelset und Netzteil, Pufferspeicher (bei Brand und Rauchschutz)
Fallenfeststellung (bei Panikfunktion E) nicht bei Brand und Rauchschutztüren
Fallenriegelüberwachung
Schlossverlängerung 500 mm

3 - Riegel - Fallenschloss mit Selbstverr. und Antipanikf. und gesicherte Fallenfeststellung

Einbruchhemmung bis Widerstandsklasse RC 2

Ausführung mit
1-tourig
9 mm Drückernuss
Stulp, INOX
3 Stück selbstverriegelnde Fallenriegel
Fallenriegel glanzvernickelt
PZ-Schraube
Vorgerichtet für Profilzylinder
Fallenfeststellung (bei Panikfunktion E) nicht bei Brand und Rauchschutztüren

Funktionsbeschreibung
Durch die selbstverriegelnden Fallenriegel wird bereits bei nicht verriegelter Tür die Widerstandsklasse RC 2 erreicht, da die 3 Fallenriegel beim Zuziehen der Tür automatisch 20 mm vorschließen.
Entriegeln der Tür von innen jederzeit über das Bedienelement (Panikfunktion), von außen ist ein Öffnen der Tür nur mit dem Schlüssel (nur Panik "E") möglich.

Zusatzfunktionen optional
(Ausgewählte Funktionen werden in den Positionen aufgeführt)
motorische Funktion (ein Elektromotor zieht alle Fallenriegel zurück, bei vorgeschlossenem Hauptriegel ist ein elektrisches Öffnen nicht möglich)
Kabelübergang, Kabelset und Netzteil, Pufferspeicher (bei Brand und Rauchschutz)
Fallenriegelüberwachung
Schlossverlängerung 500 mm

Verriegelung Standflügel

Treibriegelschloss (Gegenkasten) mit Antipanikfunktion (VP) mit Schaltschloss

Betätigung Türen

Gangflügel innen (Drücker) Standard und EN 179
Türdrücker gekröpft, INOX

Standflügel innen (Drücker) EN 179
Türdrücker gekröpft, INOX

Gangflügel außen (Handhabe)
Türgriff, gerade Griffstange mit Endkappen aus Edelstahl, Durchmesser 40 mm, Wandstärke 3 mm, inkl. Halter und Befestigung, türhoch

*Hinweis: Beschläge Türen Zubehör*
Beschläge Türen Zubehör

Türschließer mit Gleitschiene

Zwei Stück oben liegender Gleitschienen-Türschließer nach DIN EN 1154.
Schließablauf, Endanschlag und Öffnungsdämpfung hydraulisch kontrolliert und einstellbar,
Schließkraft stufenlos einstellbar.
Schließergröße, entsprechend der Türflügelbreite.

Türschließer mit Gleitschienen und integrierter Schließfolgeregelung

Zwei Stück oben liegende Türschließer nach DIN EN 1154, mit Gleitschienen und integrierter Schließfolgeregelung.
Schließablauf, Endanschlag und Öffnungsdämpfung hydraulisch kontrolliert und einstellbar,
Schließkraft stufenlos einstellbar.
Schließergröße, entsprechend der Türflügelbreite und Verkleidung.

*Hinweis: Verglasungen*
Verglasungen
ISO 3-Fach

Sonnenschutzglastyp für 3-fach Sonnenschutzgläser mit Ug = 0,6 W/m²K

| Glastyp | Brillant 63/34 |
| --- | --- |
| Beschichtung | Brillant 70/35 |

Technische Daten:

| Lichtdurchlässigkeit | TL: | 64 % |
| --- | --- | --- |
| Gesamtenergiedurchlässigkeit | g: | 35 % |
| Lichtreflexion außen | RLa: | 18 % |
| UV-Durchlässigkeit | TUV: | 7 % |
| Energieabsorption | AE: | 30 % |
| Farbwiedergabeindex | Ra: | 95 |
| U-Wert | Ug: | 0,6 W/m²K |

Licht- und Energiewerte nach DIN EN 410. Sie beziehen sich auf einen Standardaufbau 6(16)4.
Der angegebene Ug-Wert wurde nach DIN EN 673 berechnet.

GT 462  Sonnenschutz-3-fach-Glas
für absturzsichernde Verglasungen, bei Zugangsmöglichkeit des öffentlichen Personenverkehrs nach
DIN 18008-4 vom Juli 2013.

Glasaufbau:

| Glasart außen | VSG |
| --- | --- |
| Glasart mitte | ESG-H |
| Glasart innen | ESG-H |

- mit Heißlagerungstest für Einscheibensicherheitsglas nach Bauregelliste
- mit thermisch verbessertem Randverbund

Technische Daten aus Beschreibung "Sonnenschutzglastyp für 3-fach (0,6)"

GT 463  Sonnenschutz-3-fach-Glas
nach Unfallverhütungsvorschrift Schulen (GUV)
für NRWG-Systeme nach EN 12101-2

Glasaufbau:

| Glasart außen | Float |
| --- | --- |
| Glasart mitte | Float |
| Glasart innen | VSG |

- mit thermisch verbessertem Randverbund

Technische Daten aus Beschreibung "Sonnenschutzglastyp für 3-fach (0,6)"

GT 465  Sonnenschutz-3-fach-Glas
für Türen und bodengebundene Verglasungen bei Zugangsmöglichkeit des öffentlichen Personenverkehrs

Glasaufbau:

| Glasart außen | VSG |
| --- | --- |
| Glasart mitte | Float |
| Glasart innen | VSG |

- mit thermisch verbessertem Randverbund

Technische Daten aus Beschreibung "Sonnenschutzglastyp für 3-fach (0,6)"

*Hinweis: Ausfachungen*
Ausfachungen

PF 105b  Verbundpaneel

| Innenschale: | 2 | mm | Aluminiumblech |
| --- | --- | --- | --- |
| Dämmkern: | 80 | mm | Mineralfaser |
| Außenschale: | 2 | mm | Aluminiumblech |

- mit thermisch verbessertem Abstandshalter

Technische Daten:

| U-Wert Up: | 0,41 | W/m²K |
| --- | --- | --- |
| Gesamtdicke: | 46 | mm |

Die Innenschale wird allseitig Z-förmig gekantet, so dass die Einspannzone auf die Falzbreite der Fenster- / Fassaden-Konstruktion abgestimmt ist. Die Ecken der gekanteten Innenschalen sind zu verschweißen.

*Hinweis: Baukörperanschlüsse für Fenster / Türelemente*
Baukörperanschlüsse für Fenster / Türelemente

AS 102  Anschluss seitlich (Fenster / Tür) einschaliger Baukörper mit WDVS

Der Baukörper ist einschalig ausgebildet. Die Elemente sind mit Befestigungswinkeln im Bereich der Dämmebene einzubauen. Auf der Außenseite wird nach dem Einbau der Elemente ein Wärmedämmverbundsystem aufgebracht.

Die Befestigungswinkel aus verzinktem Stahl sind nach statischen und konstruktiven Anforderungen auszuführen.

Auf der Innenseite des Blendrahmens ist ein Aluminiumwinkel 20/20/2 mm zur Aufnahme eines Wandanschlussprofils zu befestigen. Die innere Anschlussfuge zwischen Wandanschlussprofil und bauseitiger innerer Wandverkleidung ist mit dauerelastischen Dichtstoffen zu versiegeln.

Auf der Außenseite ist die Anschlussfugenabdichtung mit einer Dichtungsfolie auszuführen. Diese Dichtungsfolie wird an dem Blendrahmen befestigt und ist bis auf den tragenden Baukörper zurückzuführen und dort zu verkleben. Die äußere Anschlussfuge zwischen WDVS und Blendrahmen ist mit einem Kompriband zu schließen.

AS 114  Anschluss seitlich (Fenster / Tür) Holzständerwerk

Die Elemente werden in ein bauseitiges Holzständerwerk kraftschlüssig eingebaut. Die Bewegungen der Holzkonstruktion sind zu berücksichtigen.

Die innere Fuge zwischen dem Blendrahmen und dem Holzständerwerk ist luft- und dampfdicht herzustellen. Die Anschlussfuge ist mit dauerelastischen Dichtstoffen zu versiegeln.

Die äußere Anschlussfuge ist schlagregendicht und diffiusionsoffen mit einem Kompriband abzudichten.

Der Abstand zwischen Blendrahmen und Holzständerwerk ist vollständig und hohlraumfrei zu dämmen.

AO 102  Anschluss oben (Fenster/ Tür) WDVS

Der Baukörper ist einschalig ausgebildet. Die Elemente sind mit Befestigungswinkeln im Bereich der Dämmebene einzubauen. Auf der Außenseite wird nach dem Einbau der Elemente ein Wärmedämmverbundsystem aufgebracht.

Sonst, wie im Text "Anschluss seitlich AS 102" beschrieben.

AO 114  Anschluss oben (Fenster / Tür) Holzständerwerk

Die Elemente werden in ein bauseitiges Holzständerwerk kraftschlüssig eingebaut. Die Bewegungen der Holzkonstruktion sind zu berücksichtigen.

Sonst, wie im Text "Anschluss seitlich AS 114" beschrieben.

AU 109  Anschluss unten (Fenster) bodengebunden

Das Fensterelement schließt hier an den Rohfußboden an. Die Höhe des Fußbodenaufbaus beträgt ca. 200 mm (EG).

Vorab ist eine verzinkte Stahlrohrkonstruktion zu montieren, die als Aufständerung für das Fenster dient.

Im Fußpunkt der Fensterkonstruktion ist ein Basisprofil (Mehrkammer-Hohlprofil) anzuordnen. Dieses Basisprofil ist mit einem verzinkten Stahlrohr auszusteifen. Weiterhin ist innen und außen eine Dichtungsfolie an die Basiskonstruktion anzubinden und über die Aufständerung zu führen. Die Folie ist am Baukörper zu verkleben.
Der Zwischenraum unterhalb der Basis und des Baukörpers ist allseitig mit Wärmedämmung auszufüllen.

Raumseitig ist die Basiskonstruktion für den Anschluss einer bauseits zu erbringenden Fußbodenkonstruktion vorzurichten, dazu ist ein Aluminium-Winkel zu liefern, welcher als Fußbodenabschluss dient.

Die Sockelhöhen sind auf den Aufbau der anschließenden Basispunkte abzustimmen.

Die Wärmedämmung ist außerdem mit einem Aluminiumkantteil (t = 3 mm) mit verdeckter Befestigung abzudecken.

AU 201  Anschluss unten (Türen) Bodenschwelle

Die Höhe des Fußbodenaufbaues beträgt ca. 170 mm (UG) und 200 mm (EG).

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

*Hinweis: Baukörperanschlüsse für Fassadenelemente*
Baukörperanschlüsse für Fassadenelemente

AS 301  Anschluss seitlich (Warmfassade) WDVS

Der Baukörper ist einschalig ausgebildet. Auf der Außenseite wird nach dem Einbau der Elemente ein Wärmedämmverbundsystem aufgebracht. Die Elemente sind innerhalb der Dämmebene und des Baukörpers einzubauen.

Zum Anschluss an den Baukörper sind im Falz des Pfostens ein Kunststoff-Anschlussprofil und eine äußere und innere Dichtungsfolie einzuspannen. Zusätzlich ist für die äußere Abdichtung ein Wandanschlussprofil einzuspannen. Beide Folien sind bis auf den Baukörper zurückzuführen und dort zu verkleben.

Der Bereich zwischen Falz des Pfostens und Baukörper bzw. bauseitiger Wärmedämmung zwischen den Folien ist vollflächig mit Wärmedämmung zu verfüllen.

Raumseitig ist als Abschluss zwischen Baukörper und Pfosten ein Aluminium U-Profil, 15/30/15, t = 2 mm mit verdeckter Befestigung am Pfosten zu montieren. Die innere Anschlussfuge zwischen Baukörper und Aluminium U-Profil ist mit dauerelastischen Dichtstoffen zu versiegeln.

Auf der Außenseite ist der Anschluss an die bauseitige Fassadenkonstruktion mit einem im Falz des Pfostens eingespannten gekantetem Aluminium-Wandanschlussprofil, t = 2 mm, herzustellen. Das Profil ist so auszubilden, dass es als Abdeckung für die am Wandanschluss angebrachte Wärmedämmung dient. Die Breite des Profils ist so zu wählen, dass die Deckschale des Pfostens reversibel ist.

AS 312  Anschluss seitlich (Warmfassade) Auswahl

Zum Anschluss an den Baukörper sind im Falz des Pfostens Aluminiumpaneele einzuspannen. Für den Anschluss an den Baukörper sind Aluminiumwinkel an den Paneelen zu befestigen. Die Anschlussfuge zwischen Aluminiumwinkel und tragendem Baukörper ist mit dauerelastischen Dichtstoffen zu versiegeln.

Innen ist ein Aluminiumkantteil (t = 3 mm, Abwicklung ca. 150 mm, 3 x gekantet ) verdeckte Befestigung, anzubringen.

AO 301  Anschluss oben (Warmfassade) WDVS

Der Baukörper ist einschalig ausgebildet. Auf der Außenseite wird nach dem Einbau der Elemente ein Wärmedämmverbundsystem aufgebracht. Die Elemente sind innerhalb der Dämmebene und des Baukörpers einzubauen.

Sonst, wie im Text "Anschluss seitlich AS 301" beschrieben.

AO 320  Anschluss oben (Attikaabschluss Fassade)

Die Verankerung erfolgt über Konsolen in dem dahinter liegenden Randbalken. Der Abstand zwischen Pfostenprofilhinterkante und Randbalken beträgt ca. 30 mm.

Als oberer Abschluss ist im Falz des Riegels ein wärmegedämmtes KS- Anschlussprofil und ein Aluminiumwinkel, ca. 70/30/2 mm, einzuspannen. Das Anschlussprofil dient zur Aufnahme der inneren Dichtungsfolie. Der Aluminiumwinkel dient als Abdeckung für die Wärmedämmung im Falzbereich der Fassade.

Die Dichtungsfolie hat den gesamten oberen Anschlussbereich zu bekleiden und ist rückseitig in den Dachanschluss einzubinden (Abstimmung mit dem Auftragnehmer für die Dachdeckerarbeiten erforderlich).

Der Bereich zwischen Baukörper und Pfosten/Riegel ist vollflächig zu dämmen. Den oberen Abschluss bildet die Dichtungsfolie.

Der gesamte obere Anschlussbereich der Fassade und des Baukörpers ist vollflächig nach Wärmeschutzanforderungen zu dämmen. Über den Dämmbereich wird eine mehrfach gekantete Aluminium-Attikaabdeckhaube t = 3 mm mit toleranzausgleichenden Aluminiumhaltekonsolen am Baukörper befestigt. Das Oberflächenwasser ist auf die Dachfläche abzuleiten. Erforderliche Montage- und Dehnungsstöße der Attikahaube sind mit Stoßverbindern unterlegt abzudichten. Abwicklung ca. 850 mm.

AU 301  Anschluss unten (Warmfassade) Verbundpaneel

Unten schließt die Fassade an den ca. 170 mm (UG) tiefer liegenden Rohfußboden an. Die Elemente sind innerhalb des tragenden Baukörpers und dessen Dämmebene einzubauen.

Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.

Raumseitig ist ein Aluminiumwinkel 20/100 mm, t = 2 mm bündig mit der Riegelhinterkante zu montieren. An diesem Aluminiumwinkel wird die innere Dichtungsfolie angeklebt und zusätzlich mit einem Aluminiumprofil mechanisch gesichert. Die Dichtungsfolie ist bis auf den Baukörper zu führen und dort zu verkleben.

#### Bereich 01.01 Mensa

##### Abschnitt 01.01.01 Außenfenster- und Türen

**01.01.01.1 Alu-Fenster-Element - Element A - F 00.03 / F 00.04 / F 00.05 / F 00.06**
Hochwärmegedämmtes Aluminium Fenster-System mit 75 mm Grundbautiefe

Abmessung ca.:  1000 mm x 2175 mm

Einbauort:  Element A - F 00.03 / F 00.04 / F 00.05 / F 00.06

Elementansicht:

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
Aufteilung nach beiliegender Ansicht in:

1 St  Fensteröffnung bestehend aus:

| Kipp-Flügel |  |
| --- | --- |
| Beschlag: | verdeckt liegender Schwerlastbeschlag |
| Betätigung: | Hoppe Amsterdam |
| Verglasung: | GT 465 |

Anschlüsse / Seitlich: AS 114 - Oben: Aufsatzraffstorekasten -Siehe gesonderte Position. / Unten: AU 109 mit Aufständerungen und Aluminiumfensterbank / Beides ist einzukalkulieren / / Bodeneinstand / Aufständerung aus mehreren KS-Mehrkammerhohlprofilen bis zu einer Höhe von ca. 330 mm.

Endgültige Ausführung gemäß Detailplanung und konstruktiven Erfordernissen.
Menge: 4,000 St.

**01.01.01.2 Alu-Fenster-Element - Element B - F 00.02 / F 00.01 / F 00.20**
Hochwärmegedämmtes Aluminium Fenster-System mit 75 mm Grundbautiefe

Abmessung ca.:  1000 mm x 2175 mm

Einbauort:  Element B - F 00.02 / F 00.01 / F 00.20

Elementansicht:

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
Aufteilung nach beiliegender Ansicht in:

1 St  Fensteröffnung bestehend aus:

| Kipp-Flügel |  |
| --- | --- |
| Beschlag: | verdeckt liegender Schwerlastbeschlag |
| Betätigung: | Hoppe Amsterdam |
| Verglasung: | GT 465 |

Anschlüsse / Seitlich: AS 114 - Oben: Aufsatzraffstorekasten -Siehe gesonderte Position. / Unten: AU 109 mit Aufständerungen und Aluminiumfensterbank / Beides ist einzukalkulieren / / Bodeneinstand / Aufständerung aus mehreren KS-Mehrkammerhohlprofilen bis zu einer Höhe von ca. 330 mm.

Endgültige Ausführung gemäß Detailplanung und konstruktiven Erfordernissen.
Menge: 3,000 St.

**01.01.01.3 Alu-Fenster-Element - Element C - F 00.19 / F 00.17 / F 00.16 / F 00.15 / F 00.18**
Hochwärmegedämmtes Aluminium Fenster-System mit 75 mm Grundbautiefe

| Abmessung ca.: | 1000 mm x 2175 mm |
| --- | --- |
|  | zzgl. Rahmenverbreiterung oben |

Einbauort:  Element C - F 00.19 / F 00.17 / F 00.16 / F 00.15

Elementansicht:

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
Aufteilung nach beiliegender Ansicht in:

1 St  Festfeld(er), absturzsichernd

Verglasung:  GT 462

Anschlüsse / Seitlich: AS 102 - Oben: AO 102 - Unten: AU 109 mit Aufständerungen und Aluminiumfensterbank / Beides ist einzukalkulieren / / Bodeneinstand / Aufständerung aus mehreren KS-Mehrkammerhohlprofilen bis zu einer Höhe von ca. 330 mm.

Endgültige Ausführung gemäß Detailplanung und konstruktiven Erfordernissen.
Menge: 5,000 St.

**01.01.01.4 Alu-Fassaden-Element - Element E - F 00.07 / F 00.08 / F 00.09 / F 00.10**
Alu-Fassaden-Element, System mit 50 mm Ansichtsbreite

Abmessung, Rastermaß ca.:  1925 mm x 2260 mm

Einbauort:  Element E - F 00.07 / F 00.08 / F 00.09 / F 00.10

Elementansicht:

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
Aufteilung nach beiliegender Ansicht in:

1 St  Festfeld(er)

Verglasung:  GT 465

Pfostenbautiefe ca. 105 mm / Riegel innen bündig mit Pfosten / / Anschlüsse / Seitlich: AS 301 - Oben: AO 301 - Unten: AU 301

Endgültige Ausführung gemäß Detailplanung, sowie statischen und konstruktiven Erfordernissen.
Menge: 4,000 St.

**01.01.01.5 Alu-Fassaden-Element - Element F - F 00.12 / F 00.13**
Alu-Fassaden-Element, System mit 50 mm Ansichtsbreite

Abmessung, Rastermaß ca.:  2200 mm x 2260 mm

Einbauort:  Element F - F 00.12 / F 00.13

Elementansicht:

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
Aufteilung nach beiliegender Ansicht in:

1 St  Festfeld(er)

Verglasung:  GT 465

Pfostenbautiefe ca. 105 mm / Riegel innen bündig mit Pfosten / / Anschlüsse / Seitlich: AS 301 - Oben: AO 301 - Unten: AU 301

Endgültige Ausführung gemäß Detailplanung, sowie statischen und konstruktiven Erfordernissen.
Menge: 2,000 St.

**01.01.01.6 Alu-Fassaden-Element - Element F - F 00.11 / F 00.14**
Alu-Fassaden-Element, System mit 50 mm Ansichtsbreite
Einsatz-Tür-Element, Wärmegedämmtes Aluminium Tür-System
mit 75 mm Grundbautiefe

Abmessung, Rastermaß ca.:  2200 mm x 2260 mm

Einbauort:  Element F - F 00.11 / F 00.14

Elementansicht:

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
Aufteilung nach beiliegender Ansicht in:

1 St  Türöffnung bestehend aus:

2-flg. Tür

Vollpanik, nach außen öffnend (EN 179)

| Funktion: | E |
| --- | --- |
| Schloss: | 3 - Riegel - Fallenschloss mit Selbstverriegelung und Antipanikfunktion |
| Standflügelverriegelung: | Treibriegelschloss (Gegenkasten) mit Antipanikfunktion (VP) mit Schaltschloss |
| Betätigung |  |
| Gangflügel, innen: | Türdrücker gekröpft, INOX |
| Gangflügel, außen: | Knauf, INOX |
| Standflügel, innen: | Türdrücker gekröpft, INOX |
| Standflügel, außen: | ohne |
| Türschließer: | Türschließer mit Gleitschiene,Rastfeststellung und integrierter Schließfolgeregelung |
| Verglasung: | GT 465 |

Pfostenbautiefe ca. 105 mm / Riegel innen bündig mit Pfosten / / Anschlüsse / Seitlich: AS 301 - Oben: AO 301 - Unten: AU 301 - Fußpunkt Tür:AU 201

Endgültige Ausführung gemäß Detailplanung, sowie statischen und konstruktiven Erfordernissen.
Menge: 2,000 St.

**01.01.01.7 Alu-Tür-Element - Element G - T 00.04.1**
Alu-Tür-Element, System mit 75 mm Grundbautiefe
mit Einbruchhemmung in RC 2, nach DIN EN 1627

| Abmessung ca.: | 1240 mm x 2600 mm |
| --- | --- |
|  | inkl. Rahmenverbreiterung oben |

Rahmenverbreiterung in mm:  200

Einbauort:  Element G - T 00.04.1

Elementansicht:

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
Aufteilung nach beiliegender Ansicht in:

1 St  Türöffnung bestehend aus:

1-flg. Tür

Vollpanik, nach außen öffnend (EN 179)

| Funktion: | E |
| --- | --- |
| Schloss: | 2 - Schwenkhaken - Bolzenschloss mit Antipanikfunktion |
| Betätigung |  |
| Innen: | Türdrücker gekröpft, INOX |
| Außen: | Griffstange, INOX |
| Türschließer: | BT 701 |
| Flügelüberdeckende Füllung, beidseitig: | PF 214a |

Alle Komponenten müssen den Anforderungen aus der Norm und des Prüfzeugnisses des Systemgebers entsprechen.

Anschlüsse

| Seitlich: | AS 114 |
| --- | --- |
| Oben: | AO 114 |
| Fußpunkt Tür: | AU 201 |

Endgültige Ausführung gemäß Detailplanung, sowie statischen und konstruktiven Erfordernissen.
Menge: 1,000 St.

**01.01.01.8 VHF Alu-Tafel Stütze D 2mm L 2280 mm B 610 mm**
STLB-Bau 2026-04 038
Vorgehängte hinterlüftete Außenwandbekleidung aus großformatigen Aluminiumtafeln DIN EN 485-1, an Stütze, Dicke 2 mm, Brandverhaltensklasse DIN EN 13501-1 A1 (nichtbrennbar), Oberfläche bandbeschichtet, Kanten scharfkantig, Ecken scharfkantig, für Außenanwendung, entdröhnt,
Länge Einzelelement '2280' mm,
Breite Einzelelement '610' mm, auf vorh. Unterkonstruktion verdeckt befestigen, Fugen hinterlegt, Ausbildung der Fugen wird gesondert vergütet, Breite 2 mm.
Menge: 15,000 m2

**01.01.01.9 Außenecke UK Alu Alu-Tafel**
STLB-Bau 2026-04 038
Außenecke in der Unterkonstruktion aus Aluminium, für Bekleidung mit Aluminiumtafeln.
Menge: 34,200 m

**01.01.01.10 Oberer Abschluss UK Alu Alu-Tafel**
STLB-Bau 2026-04 038
Oberer Abschluss in der Unterkonstruktion aus Aluminium, für Bekleidung mit Aluminiumtafeln.
Menge: 5,250 m

**01.01.01.11 Unterer Abschluss UK Alu Alu-Tafel**
STLB-Bau 2026-04 038
Unterer Abschluss in der Unterkonstruktion aus Aluminium, für Bekleidung mit Aluminiumtafeln.
Menge: 5,250 m

**01.01.01.12 Seitl.Abschluss UK Alu Alu-Tafel**
STLB-Bau 2026-04 038
Seitlicher Abschluss in der Unterkonstruktion aus Aluminium, für Bekleidung mit Aluminiumtafeln.
Menge: 31,920 m

**01.01.01.13 Zuschneiden Dämmstoffpl. Mineralwolle D 140mm**
STLB-Bau 2026-04 038
Zuschneiden von Dämmstoffplatten, in vorgehängter hinterlüfteter Außenwandbekleidung, Dämmstoff aus Mineralwolle, Dicke Dämmplatte 140 mm, Trennschnitt gerade.
Menge: 31,920 m

**01.01.01.14 Wärmedämmung hinterlüft.Fassade MW 0,032W/(mK) D 140mm WAB**
STLB-Bau 2026-04 038
Wärmedämmung für vorgehängte hinterlüftete Außenwandbekleidung an Außenwand, aus Mineralwolle MW DIN EN 13162, Bemessungswert der Wärmeleitfähigkeit max. 0,032 W/(mK), Nennwert der Wärmeleitfähigkeit max. 0,031 W/(mK), Brandverhaltensklasse DIN EN 13501-1 A1 (nichtbrennbar), Dicke 140 mm, als Platten, mit außenseitiger Kaschierung mit schwarzem Glasvlies, Anwendungsgebiet DIN 4108-10 WAB, Befestigung mechanisch mit Dämmstoffhaltern, Befestigungsuntergrund Normalbeton.
Menge: 11,970 m2

**01.01.01.15 UK Alu hinterlüft. Außenwandbekl. Außenwand Abst. 120-140mm**
STLB-Bau 2026-04 038
Unterkonstruktion für vorgehängte hinterlüftete Fassade aus Tragprofilen und Wandhaltern, Wandhalter aus Aluminium, Traglattung/-profil horizontal, Brandverhaltensklasse DIN EN 13501-1 A2 -s1, d0 (nichtbrennbar), Profile aus Aluminium, Verankerung der Unterkonstruktion in Normalbeton, justierbar, zwängungsfrei, den Formaten und der Befestigungsart der Bekleidungselemente entsprechend, mit thermischen Trennelementen, Dicke 10 mm, für vorgehängte hinterlüftete Außenwandbekleidung DIN 18516-1, für großformatige Bekleidungselemente aus Aluminiumtafeln, an Außenwand, Abstand der Vorderseite der Bekleidungselemente zum Verankerungsgrund an der Außenwand über 120 bis 140 mm, verankern und ausrichten der Unterkonstruktion auf der Wandoberfläche entsprechend Genauigkeitsanforderung an die Ebenheit der Bekleidungsfläche, mit Grenzwerten für Ebenheitsabweichungen mit erhöhten Anforderungen DIN 18202 Ausgabe 2019-07 Tabelle 3 Zeile 7.
Menge: 11,970 m2

**01.01.01.16 Statischer Nachweis inkl. DIN 18008-4**
*** Pauschalposition
Statischer Nachweis / Standsicherheitsnachweis unter Berücksichtigung der DIN 18008-4 vom Juli 2013.

für alle Fenster,- Fassaden-Konstruktionen sowie aller Ihrer Einbauelemente insbesondere der Verglasungen, Verankerungen etc.für o.a. Positionen
Der prüfbare statische Nachweis / Standsicherheitsnachweis, über die Einhaltung sämtlicher statischer Forderungen einschließlich der DIN 18008-4, sind in schriftlicher Form (3-fach), vorzulegen.
Der statische Nachweis / Standsicherheitsnachweis ist dem Prüfstatiker zur Prüfung und Freigabe rechtzeitig vorzulegen.
Menge: 1,000 psch

**01.01.01.17 Werkplanung Metallbauarbeiten**
*** Pauschalposition
Werkstatt- und Montageplanung Metallbauarbeiten

Werkplanung ist die Umsetzung der Ausführungsplanung durch das ausführende Unternehmen in eine Werkstatt- und / oder Montageplanung, nach der in Fertigungsbetrieben die Vor- oder Teilvorfertigung von Elementen erfolgt.
Der AN erstellt nach Ziffer 3.1.7 DIN 18360 einmalig eine Werkstatt- und Montageplanung auf Basis der bauseits gemäß den vorstehenden Vorbemerkungen gelieferten Ausführungsunterlagen, aus der sich Konstruktion, Maße, Einbau, Befestigung und Bauanschlüsse der Bauteile sowie die Einbaufolge ergeben.

Die weitere technische Bearbeitung, d. h.
- Erstellen von Konstruktions- und Detailplänen für alle in der
  Leistungsbeschreibung aufgeführten Anlagen
- Abstimmung der Details mit dem AG bzw. mit dem Architekten
  rechtzeitig vor Fertigungsbeginn
- örtliche Aufmaße
- Vorlage von Original-Muster der Fenster- und Fassadenprofile
  ist mit dieser Position komplett anzubieten.

Die Konstruktionspläne, Beschreibungen und Muster liefert der AN dem AG auf der Grundlage der Abstimmung mit dem Architekten vor Fertigungsbeginn bzw. vor Materialbestellung in dreifacher Ausfertigung.
Der AN erhält die vorgenannten Unterlagen nach bauseitiger Überprüfung auf Übereinstimmung mit der Ausführungsplanung mit einem entsprechenden Prüfvermerk wieder zurück.
Menge: 1,000 psch

##### Abschnitt 01.01.02 Planungsleistung Fenster, Türen und Fassaden Mensa

**01.01.02.1 Statischer Nachweis inkl. DIN 18008-4**
*** Pauschalposition
Statischer Nachweis / Standsicherheitsnachweis unter Berücksichtigung der DIN 18008-4 vom Juli 2013.

für alle Fenster,- Fassaden-Konstruktionen sowie aller Ihrer Einbauelemente insbesondere der Verglasungen, Verankerungen etc.für o.a. Positionen
Der prüfbare statische Nachweis / Standsicherheitsnachweis, über die Einhaltung sämtlicher statischer Forderungen einschließlich der DIN 18008-4, sind in schriftlicher Form (3-fach), vorzulegen.
Der statische Nachweis / Standsicherheitsnachweis ist dem Prüfstatiker zur Prüfung und Freigabe rechtzeitig vorzulegen.
Menge: 1,000 psch

**01.01.02.2 Werkplanung Metallbauarbeiten**
*** Pauschalposition
Werkstatt- und Montageplanung Metallbauarbeiten

Werkplanung ist die Umsetzung der Ausführungsplanung durch das ausführende Unternehmen in eine Werkstatt- und / oder Montageplanung, nach der in Fertigungsbetrieben die Vor- oder Teilvorfertigung von Elementen erfolgt.
Der AN erstellt nach Ziffer 3.1.7 DIN 18360 einmalig eine Werkstatt- und Montageplanung auf Basis der bauseits gemäß den vorstehenden Vorbemerkungen gelieferten Ausführungsunterlagen, aus der sich Konstruktion, Maße, Einbau, Befestigung und Bauanschlüsse der Bauteile sowie die Einbaufolge ergeben.

Die weitere technische Bearbeitung, d. h.
- Erstellen von Konstruktions- und Detailplänen für alle in der
  Leistungsbeschreibung aufgeführten Anlagen
- Abstimmung der Details mit dem AG bzw. mit dem Architekten
  rechtzeitig vor Fertigungsbeginn
- örtliche Aufmaße
- Vorlage von Original-Muster der Fenster- und Fassadenprofile
  ist mit dieser Position komplett anzubieten.

Die Konstruktionspläne, Beschreibungen und Muster liefert der AN dem AG auf der Grundlage der Abstimmung mit dem Architekten vor Fertigungsbeginn bzw. vor Materialbestellung in dreifacher Ausfertigung.
Der AN erhält die vorgenannten Unterlagen nach bauseitiger Überprüfung auf Übereinstimmung mit der Ausführungsplanung mit einem entsprechenden Prüfvermerk wieder zurück.
Menge: 1,000 psch

#### Bereich 01.02 Verbindungsbau Barrierefreiheit

##### Abschnitt 01.02.01 P-R-Fassade NW

**01.02.01.1 Alu-Fassaden-Element - Verbindungsgang NW**
Alu-Fassaden-Element, System mit 50 mm Ansichtsbreite
Einsatz-Tür-Element, Wärmegedämmtes Aluminium Tür-System
mit 75 mm Grundbautiefe

Abmessung, Rastermaß ca.:  8535 mm x 6300 mm

Einbauort:  Verbindungsgang NW

Elementansicht:

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
Aufteilung nach beiliegender Ansicht in:

1 St  Türöffnung bestehend aus:

1-flg. Tür

Vollpanik, nach außen öffnend (EN 179)

| Funktion: | E |
| --- | --- |
| Schloss: | 3 - Riegel - Fallenschloss mit Selbstverriegelung und Antipanikfunktion und gesicherte Fallenfeststellung |
| Betätigung |  |
| Innen: | Türdrücker gekröpft, INOX |
| Außen: | Griffstange, INOX |
| Türschließer: | Türschließer mit Gleitschiene und Rastfeststellung |
| Verglasung: | GT 465 |

4 St  Festfeld(er)

Verglasung:  GT 465

29 St  Festfeld(er)

Ausfachung:  PF 105b

4 St  Festfeld(er), absturzsichernd

Verglasung:  GT 462

1 St  Lamellenfenster, absturzsichernd

Verglasung:  GT 462

Pfostenbautiefe mind. 105 mm / Riegel innen bündig mit Pfosten / / Anschlüsse / Seitlich: AS 312 - Oben: AO 320 - Unten: AU 301 - Decke: AG 395 - Fußpunkt Tür: AU 201

Endgültige Ausführung gemäß Detailplanung, sowie statischen und konstruktiven Erfordernissen.
Menge: 1,000 St.

**01.02.01.2 Lamellenfenster Pfosten-Riegel-Fassade H 2160 mm B 640 mm**
Lamellenfenster, für Pfosten-Riegel-Fassade DIN EN 13830, vorh. Unterkonstruktion aus Aluminium, vertikal eingebaut,
Höhe '2160' mm,
Breite '640' mm,
12 Lamellen

mit thermisch getrennten Aluminium-Profilen für Rahmen und
Flügel, Rahmenbautiefe 65 mm
Alle statischen Profile mit 2 Isolierstegen
Isolierverglasung als Trockenverglasung
verdeckt liegender Beschlag,
Lamellenstellung stufenlos (0-90°)
Die Lamellen mittig gelagert und umlaufend gerahmt
Lamellenhöhe gleichmäßig aufgeteilt.
Fugendurchlass: Beanspruchungsgruppe C nach DIN 18055
Schlagregendichtigkeit: Beanspruchungsgruppe A nach DIN 18055
Aerodynamischer LQ bei 90° Öffnung der Lamellen ca. Faktor 0,56
Alle Anschluss- und Verbindungsteile aus Edelstahl
Abdichtung durch überlappende Aluminiumprofile und seitliche Bürstendichtungen
Wasserablauf durch um 7° geneigte Rahmenprofile gewährleistet
Elemente fertig verglast, eingestellt und funktionsgeprüft
Die Verglasung als werkseitige Trockenverglasung mit 28-30mm starkem Wärmeschutzglas in Float/Float Sicherheitsglas, Ug 0,7 mit Sonnenschutzbeschichtung. System Absturzsicher nach TRAV
Adapter:
Inkl. Elemente mit Zusatzprofilen für den Einbau in P/R-
Konstruktionen,
Oberfläche:
Rahmen und Flügel werden nach Angabe des AG pulverbeschichtet
Antriebe:
Handhebel mit Ableitungsgestänge.
Menge: 1,000 St

**01.02.01.3 Paneel Pfosten-Riegel-Fassade H 1000 mm B 1550 mm mehrschichtig Alu Mineralwolle Alu**
Paneel, für Pfosten-Riegel-Fassade DIN EN 13830, vorh. Unterkonstruktion aus Aluminium, vertikal eingebaut,
Höhe '1000' mm,
Breite '1550' mm, Paneel mehrschichtig,
raumseitig aus Aluminium, mit Dämmung aus Mineralwolle, witterungsseitig aus Aluminium, Paneel mit geschlossener Randausbildung.
Ansichtsfläche dreieckig ausgebildet. Mit Anschluss einer Dichtfolie an bestehende Dachkonstruktion zur Ausbildung eines aufgehenden Wandanschlusses. Wind- und wasserdichte Anbindung der bauseitigen Unterspann- bzw. Unterdeckbahn parallel zur Dachneigung an das Basisprofil der Fassade bzw. das Sandwich-Paneel.
Menge: 1,000 St

**01.02.01.4 UK Pfosten-Riegel-Fassade B 1500 mm H 1000 mm UK Alu T 75 mm B 50 mm**
Unterkonstruktion für Pfosten-Riegel-Fassade DIN EN 13830,
Breite Gesamtkonstruktion '1500' mm,
Höhe Gesamtkonstruktion '1000' mm,
aus Aluminium, als Hohlprofil,
Tiefe '75' mm,
Ansichtsbreite '50' mm, Andruckprofile aus Aluminium,
sichtbar befestigt, verdeckt, Deckschalen aus Aluminium,
Aufteilung der Pfosten-Riegel-Konstruktion in folgende Elemente:
Paneele,
Anzahl '1' St,
die Elemente werden gesondert vergütet,
Wärmedurchgangskoeffizient Ucw der Gesamtkonstruktion DIN EN ISO 12631 über 1,2 bis 1,3 W/m2K, Befestigungsuntergrund Holz.
Ansichtsfläche dreieckig,
Befestigung seitlich an anschließende P-R-Fassade, abgeschrägte Kante auf bestehende Dachkonstruktion.
Menge: 2,000 m2

##### Abschnitt 01.02.02 P-R-Fassade SW

**01.02.02.1 Alu-Fassaden-Element - Verbindungsgang SW**
Alu-Fassaden-Element, System mit 50 mm Ansichtsbreite
Einsatz-Tür-Element, Wärmegedämmtes Aluminium Tür-System
mit 75 mm Grundbautiefe

Abmessung, Rastermaß ca.:  2025 mm x 6300 mm

Einbauort:  Verbindungsgang SW

Elementansicht:
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
Aufteilung nach beiliegender Ansicht in:

1 St  Türöffnung bestehend aus:

1-flg. Tür

Vollpanik, nach außen öffnend (EN 179)

| Funktion: | E |
| --- | --- |
| Schloss: | 3 - Riegel - Fallenschloss mit Selbstverriegelung und Antipanikfunktion und gesicherte Fallenfeststellung |
| Betätigung: |  |
| Innen: | Türdrücker gekröpft, INOX |
| Außen: | Griffstange, INOX |
| Türschließer: | Türschließer mit Gleitschiene und Rastfeststellung |
| Verglasung: | GT 465 |

1 St  Festfeld(er)

Verglasung:  GT 465

16 St  Festfeld(er)

Ausfachung:  PF 105b

1 St  Festfeld(er), absturzsichernd

Verglasung:  GT 462

1 St  Lamellenfenster, absturzsichernd

Verglasung  GT 462

Pfostenbautiefe mind. 105 mm / Riegel innen bündig mit Pfosten / / Anschlüsse / Seitlich: AS 312 - Oben: AO 320 - Unten: AU 301 - Decke: AG 395 - Fußpunkt Tür: AU 201

Endgültige Ausführung gemäß Detailplanung, sowie statischen und konstruktiven Erfordernissen.
Menge: 1,000 St.

**01.02.02.2 Lamellenfenster Pfosten-Riegel-Fassade H 2160 mm B 450 mm**
Lamellenfenster, für Pfosten-Riegel-Fassade DIN EN 13830, vorh. Unterkonstruktion aus Aluminium, vertikal eingebaut,
Höhe '2160' mm,
Breite '450' mm,
12 Lamellen

mit thermisch getrennten Aluminium-Profilen für Rahmen und
Flügel, Rahmenbautiefe 65 mm
Alle statischen Profile mit 2 Isolierstegen
Isolierverglasung als Trockenverglasung
verdeckt liegender Beschlag,
Lamellenstellung stufenlos (0-90°)
Die Lamellen mittig gelagert und umlaufend gerahmt
Lamellenhöhe gleichmäßig aufgeteilt.
Fugendurchlass: Beanspruchungsgruppe C nach DIN 18055
Schlagregendichtigkeit: Beanspruchungsgruppe A nach DIN 18055
Aerodynamischer LQ bei 90° Öffnung der Lamellen ca. Faktor 0,56
Alle Anschluss- und Verbindungsteile aus Edelstahl
Abdichtung durch überlappende Aluminiumprofile und seitliche Bürstendichtungen
Wasserablauf durch um 7° geneigte Rahmenprofile gewährleistet
Elemente fertig verglast, eingestellt und funktionsgeprüft
Die Verglasung als werkseitige Trockenverglasung mit 28-30mm starkem Wärmeschutzglas in Float/Float Sicherheitsglas, Ug 0,7 mit Sonnenschutzbeschichtung. System Absturzsicher nach TRAV
Adapter:
Inkl. Elemente mit Zusatzprofilen für den Einbau in P/R-
Konstruktionen,
Oberfläche:
Rahmen und Flügel werden nach Angabe des AG pulverbeschichtet
Antriebe:
Handhebel mit Ableitungsgestänge.
Menge: 1,000 St

##### Abschnitt 01.02.03 Planungsleistung P-R-Fassaden Verbindungsbau

**01.02.03.1 Statischer Nachweis inkl. DIN 18008-4**
*** Pauschalposition
Statischer Nachweis / Standsicherheitsnachweis unter Berücksichtigung der DIN 18008-4 vom Juli 2013.

für alle Fenster,- Fassaden-Konstruktionen sowie aller Ihrer Einbauelemente insbesondere der Verglasungen, Verankerungen etc.für o.a. Positionen
Der prüfbare statische Nachweis / Standsicherheitsnachweis, über die Einhaltung sämtlicher statischer Forderungen einschließlich der DIN 18008-4, sind in schriftlicher Form (3-fach), vorzulegen.
Der statische Nachweis / Standsicherheitsnachweis ist dem Prüfstatiker zur Prüfung und Freigabe rechtzeitig vorzulegen.
Menge: 1,000 psch

**01.02.03.2 Werkplanung Metallbauarbeiten**
*** Pauschalposition
Werkstatt- und Montageplanung Metallbauarbeiten

Werkplanung ist die Umsetzung der Ausführungsplanung durch das ausführende Unternehmen in eine Werkstatt- und / oder Montageplanung, nach der in Fertigungsbetrieben die Vor- oder Teilvorfertigung von Elementen erfolgt.
Der AN erstellt nach Ziffer 3.1.7 DIN 18360 einmalig eine Werkstatt- und Montageplanung auf Basis der bauseits gemäß den vorstehenden Vorbemerkungen gelieferten Ausführungsunterlagen, aus der sich Konstruktion, Maße, Einbau, Befestigung und Bauanschlüsse der Bauteile sowie die Einbaufolge ergeben.

Die weitere technische Bearbeitung, d. h.
- Erstellen von Konstruktions- und Detailplänen für alle in der
  Leistungsbeschreibung aufgeführten Anlagen
- Abstimmung der Details mit dem AG bzw. mit dem Architekten
  rechtzeitig vor Fertigungsbeginn
- örtliche Aufmaße
- Vorlage von Original-Muster der Fenster- und Fassadenprofile
  ist mit dieser Position komplett anzubieten.

Die Konstruktionspläne, Beschreibungen und Muster liefert der AN dem AG auf der Grundlage der Abstimmung mit dem Architekten vor Fertigungsbeginn bzw. vor Materialbestellung in dreifacher Ausfertigung.
Der AN erhält die vorgenannten Unterlagen nach bauseitiger Überprüfung auf Übereinstimmung mit der Ausführungsplanung mit einem entsprechenden Prüfvermerk wieder zurück.
Menge: 1,000 psch

### Titel 02 Sonnenschutz

#### Bereich 02.01 Mensa

**02.01.1 Aufsetz-Raffstorefertigel. Einzelanlage B 1000 mm H 2100 mm Behang Alu bandbesch B 80mm Antrieb Elektromotor**
*** EP-Aufgliederung gefordert
STLB-Bau 2026-04 030
Aufsetz-Raffstorefertigelement DIN EN 13659 und DIN 18073, als Einzelanlage,
Breite '1000' mm,
Höhe '2100' mm, Behang aus Aluminiumlamellen, bandbeschichtet,
als Sonnenschutz,
Gesamtenergiedurchlassgrad Sonnenschutz und Verglasung gtot max. 0,03 DIN EN 14501
für Gesamtenergiedurchlassgrad Verglasung g max. 0,5 DIN EN 410, gewölbt, beidseitig gebördelt, mit Führungsnippel, beidseitig, für Schienenführung, Lamellenbreite 80 mm, Farbton nach Standardfächer des AN, an Schlaufenkordel fixiert, Oberschiene als U-Profil, aus stranggepresstem Aluminium, Unterschiene als Hohlprofil, aus stranggepresstem Aluminium, beschichtet, Farbton nach Standardfächer des AN, Lamellenführung durch Führungsschiene mit Gleiteinlage, Führungsschiene als Systemschiene, Standardmaße des Herstellers, aus stranggepresstem Aluminium, beschichtet, Farbton nach Standardfächer des AN, innerhalb der Öffnung vor dem Fenster,
Rollraum oberhalb der Öffnung in der Wand, aus geschäumtem Dämmstoff, witterungsseitig ohne Putzträger, Antrieb durch Elektromotor, Zuleitung und Kupplungsanschluss bauseits, einschl. Anschluss mit Stecker-/Kupplungssystem, Bemessungsbetriebsspannung 230 V AC, Befestigungsuntergrund der Führungsschiene Wand mit außenliegender Wärmedämmung, Dämmschichtdicke der Gebäudedämmung 140 mm,
Hersteller und Typ '....................................................'
vom Bieter einzutragen.
Menge: 7,000 St

**02.01.2 Vorsatz-Raffstorefertigel. Einzelanlage B 2000 mm H 2200 mm Behang Alu bandbesch B 80mm Antrieb Elektromotor**
*** EP-Aufgliederung gefordert
STLB-Bau 2026-04 030
Vorsatz-Raffstorefertigelement DIN EN 13659 und DIN 18073, als Einzelanlage,
Breite '2000' mm,
Höhe '2200' mm, Behang aus Aluminiumlamellen, bandbeschichtet,
als Sonnenschutz,
Gesamtenergiedurchlassgrad Sonnenschutz und Verglasung gtot max. 0,03 DIN EN 14501
für Gesamtenergiedurchlassgrad Verglasung g max. 0,5 DIN EN 410, gewölbt, beidseitig gebördelt, mit Führungsnippel, beidseitig, für Schienenführung, Lamellenbreite 80 mm, Farbton nach Standardfächer des AN, an Schlaufenkordel fixiert, Oberschiene als U-Profil, aus stranggepresstem Aluminium, beschichtet, Farbton nach Standardfächer des AN, Unterschiene als Hohlprofil, aus stranggepresstem Aluminium, beschichtet, Farbton nach Standardfächer des AN, Lamellenführung durch Führungsschiene mit Gleiteinlage, Führungsschiene als Systemschiene, Standardmaße des Herstellers, aus stranggepresstem Aluminium, beschichtet, Farbton nach Standardfächer des AN, innerhalb der Öffnung vor dem Fenster,
Rollraum oberhalb der Öffnung in der Wand, aus stranggepresstem Aluminium, witterungsseitig beschichtet, Antrieb durch Elektromotor, Zuleitung und Kupplungsanschluss bauseits, einschl. Anschluss mit Stecker-/Kupplungssystem, Bemessungsbetriebsspannung 230 V AC, Befestigungsuntergrund der Führungsschiene Aluminium,
Hersteller und Typ '....................................................'
vom Bieter einzutragen.
Menge: 4,000 St

**02.01.3 Windwarnanlage, komplett**
Windwarnanlage, zentralgesteuert, für Außenraffstore-Anlage, bestehend aus:
- Windwarnanlage, an exponierter Stelle auf dem Dach montiert, für bauseitige Verkabelung zur Zentrale vorgerichtet
- Steuergerät für die Elektroantriebe jedem Antriebsaggregat vorgeschaltet
- Schrank für die Zentrale, komplett mit Zubehör, in einbrennlackierter Ausführung, für Wandmontage
- Zentralsteuereinheit, komplett betriebsfertig im Schrank montiert
- Tableau für die Zentralsteuerung, betriebsfertig montiert
- U-Kasten aus sechsfach gekantetem Alu-Blech, einbrennlackiert, Farbe nach Wahl des Auftraggebers aus der Palette des Herstellers, vor der Fassade montiert, einschl. der seitlichen Endstücke
Menge: 1,000 St

#### Bereich 02.02 Verbindungsbau Barrierefreiheit

**02.02.1 Außenjalousie/Raffstore Einzelanlage B 2000mm H 2100mm Behang Alu bandbesch B 80mm Antrieb Elektromotor**
*** EP-Aufgliederung gefordert
*** Bezugsbeschreibung
STLB-Bau 2026-04 030
Außenjalousie/Raffstore DIN EN 13659 und DIN 18073, als Einzelanlage, vor der Fassade, einschl. Einbau hinter Blende, Blende wird gesondert vergütet, für das Jalousiepaket verfügbare Breite 110 mm, verfügbare Höhe 120 mm, Einzelbehangbreite 2000 mm, Höhe 2100 mm, Behang aus Aluminiumlamellen, bandbeschichtet,
als Sonnenschutz,
Gesamtenergiedurchlassgrad Sonnenschutz und Verglasung gtot max. 0,03 DIN EN 14501
für Gesamtenergiedurchlassgrad Verglasung g max. 0,5 DIN EN 410, gewölbt, beidseitig gebördelt, mit Führungsnippel, beidseitig, für Schienenführung, Lamellenbreite 80 mm, Farbton nach Standardfächer des AN, an Schlaufenkordel fixiert, Oberschiene als U-Profil, aus stranggepresstem Aluminium, beschichtet, Farbton nach Standardfächer des AN, Unterschiene als Hohlprofil, aus stranggepresstem Aluminium, beschichtet, Farbton nach Standardfächer des AN, Lamellenführung durch Führungsschiene mit Gleiteinlage, Führungsschiene als Systemschiene, mit Abstandhalter, Standardmaße des Herstellers, aus stranggepresstem Aluminium, beschichtet, Farbton nach Standardfächer des AN, Abstand Führungsmitte bis Befestigungsuntergrund über 50 bis 75 mm, Antrieb durch Elektromotor, Zuleitung und Kupplungsanschluss bauseits, einschl. Anschluss mit Stecker-/Kupplungssystem, Bemessungsbetriebsspannung 230 V AC, Befestigungsuntergrund der Oberschiene Aluminium, Befestigungsuntergrund der Führungsschiene Aluminium,
Hersteller und Typ '....................................................'
vom Bieter einzutragen.
Menge: 4,000 St

**02.02.2 Wie vor, jedoch als Gruppe mit 3 Behängen; Behanggruppe in Einzelbehänge gleicher Breite unterteilt; Gesamtbreite der Anlagengruppe 5700 mm; Höhe 2400 mm;**
*** EP-Aufgliederung gefordert
*** wie Position 02.02.1
STLB-Bau 2026-04 030
als Gruppe mit 3 Behängen
Behanggruppe in Einzelbehänge gleicher Breite unterteilt
Gesamtbreite der Anlagengruppe 5700 mm
Höhe 2400 mm
Hersteller und Typ '....................................................'
vom Bieter einzutragen
Menge: 1,000 St

**02.02.3 Vorsatz-Raffstorefertigel. Einzelanlage B 650 mm H 2400 mm Behang Alu bandbesch B 80mm Antrieb Elektromotor**
*** EP-Aufgliederung gefordert
*** Bezugsbeschreibung
STLB-Bau 2026-04 030
Vorsatz-Raffstorefertigelement DIN EN 13659 und DIN 18073, als Einzelanlage,
Breite '650' mm,
Höhe '2400' mm, Behang aus Aluminiumlamellen, bandbeschichtet,
als Sonnenschutz,
Gesamtenergiedurchlassgrad Sonnenschutz und Verglasung gtot max. 0,03 DIN EN 14501
für Gesamtenergiedurchlassgrad Verglasung g max. 0,5 DIN EN 410, gewölbt, beidseitig gebördelt, mit Führungsnippel, beidseitig, für Schienenführung, Lamellenbreite 80 mm, Farbton nach Standardfächer des AN, an Schlaufenkordel fixiert, Oberschiene als U-Profil, aus stranggepresstem Aluminium, beschichtet, Farbton nach Standardfächer des AN, Unterschiene als Hohlprofil, aus stranggepresstem Aluminium, beschichtet, Farbton nach Standardfächer des AN, Lamellenführung durch Führungsschiene mit Gleiteinlage, Führungsschiene als Systemschiene, Standardmaße des Herstellers, aus stranggepresstem Aluminium, beschichtet, Farbton nach Standardfächer des AN, innerhalb der Öffnung vor dem Fenster,
Rollraum oberhalb der Öffnung vor der Wand, aus stranggepresstem Aluminium, witterungsseitig beschichtet, Antrieb durch Elektromotor, Zuleitung und Kupplungsanschluss bauseits, einschl. Anschluss mit Stecker-/Kupplungssystem, Bemessungsbetriebsspannung 230 V AC, Befestigungsuntergrund der Führungsschiene Aluminium,
Hersteller und Typ '....................................................'
vom Bieter einzutragen.
Menge: 1,000 St

**02.02.4 Wie vor, jedoch Breite: '1500' mm Höhe: '2100' mm**
*** EP-Aufgliederung gefordert
*** wie Position 02.02.3
STLB-Bau 2026-04 030
Breite: '1500' mm
Höhe: '2100' mm
Hersteller und Typ 'Roma Modulo P'
oder gleichwertig,Hersteller und Typ '....................................................'
vom Bieter einzutragen
Menge: 1,000 St

**02.02.5 Windwarnanlage, komplett**
Windwarnanlage, zentralgesteuert, für Außenraffstore-Anlage, bestehend aus:
- Windwarnanlage, an exponierter Stelle auf dem Dach montiert, für bauseitige Verkabelung zur Zentrale vorgerichtet
- Steuergerät für die Elektroantriebe jedem Antriebsaggregat vorgeschaltet
- Schrank für die Zentrale, komplett mit Zubehör, in einbrennlackierter Ausführung, für Wandmontage
- Zentralsteuereinheit, komplett betriebsfertig im Schrank montiert
- Tableau für die Zentralsteuerung, betriebsfertig montiert
- U-Kasten aus sechsfach gekantetem Alu-Blech, einbrennlackiert, Farbe nach Wahl des Auftraggebers aus der Palette des Herstellers, vor der Fassade montiert, einschl. der seitlichen Endstücke
Menge: 1,000 St

### Titel 03 Innentüren Metall

*Hinweis: Aluminium Systembeschreibung*
Aluminium Systembeschreibung

Nicht wärmegedämmtes Aluminium Tür- und Trennwand-System
mit 65 mm Grundbautiefe

Konstruktionsmerkmale
Die Konstruktion ist außen und innen flächenbündig.
Die Abdichtung im Fußpunkt (Sockel) erfolgt durch eine sich - beim Schließen der Tür - automatisch absenkende Dichtung.Je nach Anforderung können auch eine Bodenschwelle und eine Lippendichtung eingesetzt werden.

Das System ist mit rechteckigen Glasleisten auszustatten.
Die Montage der Glasleisten erfolgt mittels toleranzausgleichenden Kunststoffhaltern.

| Profilbautiefen: |  |
| --- | --- |
| Blendrahmen, Pfosten, Riegel | 65 mm |
| Flügelrahmen und Sockel | 65 mm |
| Profilansichtsbreiten: |  |
| Blendrahmen seitlich, oben | 69 mm |
| Blendrahmen / Sockel, unten | 106 mm |
| Pfosten | 94 mm |
| Riegel | 94 mm |
| Flügelrahmen (nach außen öffnend) | 98 mm |
| Flügelrahmen (nach innen öffnend) | 73 mm |
| Flügelprofil unten | 142 mm |

Die Türflügel sind mit einem 4-seitig umlaufenden, auf Gehrung gefertigten Flügelprofil auszuführen.

Brandschutztüren in der Innenanwendung

Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

Thermisch getrenntes Aluminium-System für Feuerschutzabschlüsse T30 / F30 nach DIN 4102 und DIN 18095 mit 90 mm Grundbautiefe

Feuerschutzabschluss, T30-1 RS, gemäß Zulassungsbescheid
Zulässige Abmessungen, Breite (lichte Durchgangsbreite) 456 mm bis 1500 mm, Höhe 1648 mm bis 3100 mm

Feuerschutzabschluss, T30-2-RS,  gemäß Zulassungsbescheid
Zulässige Abmessungen, Breite (lichte Durchgangsbreite) 1184 mm bis 3022 mm, Höhe 1648 mm bis 3100 mm

Maximal zulässige Breite der feuerhemmenden Verglasung = unbegrenzt
Feuerhemmende Verglasung, F30, gemäß Zulassungsbescheid
Maximal zulässige Höhe der feuerhemmenden Verglasung = 5000 mm
Maximal zulässige Breite der feuerhemmenden Verglasung = unbegrenzt

Die Bauteile können wahlweise in T-Verbinder, Elementbauweise, gemischter Bauweise und Wechselprofil Bauweise ausgeführt werden.
Die Art ist nach den baulichen Gegebenheiten / Anforderungen festzulegen.

Konstruktionsmerkmale
3-Kammer-Aluminium-Hohlprofilen.
Funktionsnut zur klemmbaren Befestigung der Beschläge (Schlösser, Sicherungsbolzen, E-Öffner, Montageanker, Rollenklemmband, verdeckt liegendes Band).
Es dürfen nur geprüfte, in der Zulassung aufgeführte Brandschutzgläser eingesetzt werden.
Die Verglasungen sind mit Systemprofilen einseitig im System anzuordnen.
Im Falzbereich der Blend- / Flügelrahmen werden beschichtete Funktionsblenden zur Abdeckung des Falzraumes eingeklickt.
Die Abdichtung der Brandschutzgläser erfolgt mit äußeren und inneren EPDM- Dichtungen.
Die Abdichtung im Fußpunkt (Sockel) erfolgt durch eine sich - beim Schließen der Tür - automatisch absenkende Dichtung.
Die feuerhemmenden Türen sind rauchdicht nach DIN 18095 auszuführen.

Nach- und Umrüstbarkeit
Eine nachträgliche Um- und Nachrüstung - jederzeit, flexibel, im laufenden Betrieb, ohne Türausbau - ist zu gewährleisten. Folgende nachträglichen Änderungen und Ergänzungen müssen, ohne Verlust der Zulassung und ohne weiteren Nachweis, möglich sein:
Anbringen von verdeckt liegenden Magnet- und Schließkontakten
Verdeckt liegende Kabelführungen im Blend- und Flügelrahmen
Umrüstung von Einfach- zu Mehrfachverriegelungen (oder umgekehrt)
Nachrüstung von E-, A-Öffnern, Motorschlössern, Blockschlössern, Türüberwachungen
Flexibler Austausch und Wechsel auf andere Bandarten (Rollentür-, Aufsatz-, verdeckt liegende Bänder)

| Profilbautiefen: |  |
| --- | --- |
| Blendrahmen, Pfosten, Riegel | 90 mm |
| Flügelrahmen und Sockel | 90 mm |
| Pfosten (verstärkt) | 150 mm |
| Profilansichtsbreiten: |  |
| Blendrahmen | 67 mm |
| Blendrahmen / Tür | 73 mm |
| Pfosten | 92 mm |
| Riegel | 92 mm |
| Flügelrahmen (nach außen öffnend) | 98 mm |
| Flügelsockel | 98 mm |

Die Türflügel sind mit einem 4-seitig umlaufenden, auf Gehrung gefertigten Flügelprofil auszuführen.

*Hinweis: Aluminium Tür Beschläge*
Aluminium Tür Beschläge

Tür - Beschlag Allgemein

Die Türbeschläge sind in der Grundausstattung in den nachfolgenden Vorbemerkungen beschrieben, die Spezifikationen werden in der Leistungsposition definiert.

Schließfunktion von Notausgangs- und Paniktüren

1- flg. Türen

"B": -Umschaltfunktion-,
Grundstellung: Beide Türdrücker sind angekoppelt, Tür begehbar.
Schaltstellung: Durch Schlüssel- / Profilzylinderbetätigung wird der bandseitige Türdrücker abgekoppelt. Nach Betätigung der Antipanikfunktion bleibt der Türdrücker auf Bandseite abgekoppelt.

"E" -Wechselfunktion-,
Grundstellung: Die Tür ist auf der Bandseite nur mit Schlüssel zu öffnen.
Schaltstellung: Auf der Bandgegenseite kann die Tür über den Drücker, auch im abgeschlossenen Zustand, immer geöffnet werden.

Türbänder für Standard Türen (Außenbereich)

Wartungsarme Aluminium-Rollentürbänder
Dreiteilige Aluminium-Rollentürbänder mit einer Abmessung von 22 x 200 mm, für Flügellasten bis 200 kg.

Konstruktionsmerkmale
Die gesamte Technik für die sichere Verankerung und die Feinjustierung ist im Türfalz angeordnet. Ohne den Türflügel auszuhängen, kann eine Feinjustierung vorgenommen werden.

| Gebrauchsklasse nach DIN EN 1935: | Klasse 4 |
| --- | --- |
| Korrosionsschutz nach DIN EN 1670: | Klasse 4 |
| Bandklasse nach DIN EN 1935: | Klasse 14 |
| Mechanische Beanspruchung nach DIN EN 12400: | Klasse 8 |

Türbänder für Standard Türen (Innenbereich)

Edelstahl-Rollentürbänder
Dreiteilige Edelstahl-Rollentürbänder mit einer  Abmessung von 22 x 200 mm, für Flügellasten bis 150 kg.

Konstruktionsmerkmale
Die gesamte Technik für die sichere Verankerung und die Feinjustierung ist im Türfalz angeordnet. Ohne den Türflügel auszuhängen, kann eine Feinjustierung vorgenommen werden.

| Gebrauchsklasse nach DIN EN 1935: | Klasse 4 |
| --- | --- |
| Korrosionsschutz nach DIN EN 1670: | Klasse 4 |
| Bandklasse nach DIN EN 1935: | Klasse 13 |
| Mechanische Beanspruchung nach DIN EN 12400: | Klasse 6 |

Die Beschläge der Brandschutzelemente T-30 sind entsprechend den Vorgaben des zugehörigen Zulassungsbescheids einzusetzen.

Türbänder für Brandschutztüren T30 (Innenbereich)

Edelstahl-Rollentürbänder
Dreiteilige Edelstahl-Rollentürbänder mit einer Abmessung von 22 x 200 mm, für Flügellasten bis 220 kg.

Konstruktionsmerkmale
Die gesamte Technik für die sichere Verankerung und die Feinjustierung ist im Türfalz angeordnet. Ohne den Türflügel auszuhängen, kann eine Feinjustierung vorgenommen werden.

| Gebrauchsklasse nach DIN EN 1935: | Klasse 4 |
| --- | --- |
| Korrosionsschutz nach DIN EN 1670: | Klasse 4 |
| Bandklasse nach DIN EN 1935: | Klasse 13 |
| Mechanische Beanspruchung nach DIN EN 12400: | Klasse 8 |

*Hinweis: Türschlösser*
Türschlösser

Antipanik Riegel - Fallenschloss

Ausführung mit
9 mm Drückernuss
1-tourig
mit und ohne Wechsel
Stulp, INOX
Riegel und Falle vernickelt
Schließplatten, Falleneinlaufteil
Vorgerichtet für Profilzylinder

Zusatzfunktionen optional
(Ausgewählte Funktionen werden in den Positionen aufgeführt)
E-Öffner, Kabelset, Kabelübergang und Netzteil
Fallenfeststellung (bei Panikfunktion E) nicht bei Brand und Rauchschutztüren

2 - Schwenkhaken - Bolzenschloss mit Antipanikfunktion

Einbruchhemmung bis Widerstandsklasse RC 2

Ausführung mit
1/4 tourig
9 mm Drückernuss
Stulp, INOX
Falle und Riegel (Hauptschloss)
2 Stück Schwenkhaken-Rundbolzen Kombination und Riegel (Hauptschloss)
Falle und Riegel glanzvernickelt
Rundbolzen und Schwenkhaken verzinkt
Endkappen
Schließplatten, Falleneinlaufteil
Vorgerichtet für Profilzylinder

Zusatzfunktionen optional
(Ausgewählte Funktionen werden in den Positionen aufgeführt)
E-Öffner, Kabelset, Kabelübergang und Netzteil
Tagesfalle

Betätigung Türen

Gangflügel innen (Drücker) Standard und EN 179
Türdrücker gekröpft, INOX

Gangflügel außen (Drücker)
Türdrücker gekröpft, INOX

Gangflügel außen (Handhabe)
Türgriff, gerade Griffstange mit Endkappen aus Edelstahl, Durchmesser 40 mm, Wandstärke 3 mm, inkl. Halter und Befestigung, türhoch

*Hinweis: Beschläge Türen Zubehör*
Beschläge Türen Zubehör

BT 701  Türschließer mit Gleitschiene
für barrierefreie Türen nach DIN 18040 bis Flügelbreite 1250 mm bei max. 47 Nm Öffnungsmoment

Ein Stück oben liegender Gleitschienen-Türschließer nach DIN EN 1154.
Schließablauf, Endanschlag und Öffnungsdämpfung hydraulisch kontrolliert und einstellbar,
Schließkraft stufenlos einstellbar.
Schließergröße, entsprechend der Türflügelbreite.

BT 715  Türschließer mit Freilauffunktion, Gleitschiene und elektrohydraulische Feststellung für Brand- und Rauchschutztüren, Handtaster, incl. Rauchschaltzentrale.
Ein Stück oben liegender Gleitschienen-Türschließer nach EN 1154,
mit elektrohydraulischer Feststellung, geprüft nach EN 1155 und Freilauffunktion ab Türöffnungswinkel > 0°. Schließgeschwindigkeit und Endschlag stufenlos einstellbar.
Für Türflügelbreiten bis 1250 mm.
Gleitschiene mit integriertem Netzteil und Rauchmelder mit Betriebs- und Wartungsanzeige, inkl. eines Handtaster zur Auslösung.
Anschlussmöglichkeit für weitere Melder, externe Handauslösung und potenzialfreien Alarmkontakt.
Anschlussspannung 230 V AC, Betriebsspannung 24 V DC.

*Hinweis: Verglasungen*
Verglasungen Mono

GT 511  F30 Brandschutzglas nach DIN 4102, Monoglas

Dicke gesamt:  16 mm

GT 704  VSG Einschalig

Glasdicke nach Erfordernissen

*Hinweis: Ausfachungen*
Ausfachungen

PF 214a  Flügelüberdeckende Füllung beidseitig - einbruchhemmend nach DIN EN 1627

| Innenschale: | 3 | mm | Aluminiumblech |
| --- | --- | --- | --- |
| Dämmkern: | gemäß | den | Systemvorgaben |
| Außenschale: | 3 | mm | Aluminiumblech |

- mit druckfestem thermisch verbessertem Abstandshalter

Mit druckfestem Einleimer als Abstandshalter, durch Schrauben im Abstand von max. 300 mm, jedoch mindestens 3 Schrauben je Seite, gegen Verschieben gesichert.

Technische Daten:

| Widerstandsklasse - DIN EN 1627 | RC | 2 |
| --- | --- | --- |
| U-Wert Up: | 0,72 | W/m²K |
| Gesamtdicke: | Bautiefe | gemäß Systemprofil |

Die Verklebung der Außenschale mit dem Rahmenprofil ist von einem Fachbetrieb auszuführen.
Es ist eine Abstimmung zwischen dem Systemgeber, Blechproduzenten, Klebe- und Dichtstofflieferanten und dem Versiegelungsbetrieb / der Verklebefirma zwingend erforderlich.

Mit druckfestem Einleimer als Abstandshalter, durch Schrauben im Abstand von max. 300 mm, jedoch mindestens 3 Schrauben je Seite, gegen Verschieben gesichert.

*Hinweis: Baukörperanschlüsse für Fenster / Türelemente*
Baukörperanschlüsse für Fenster / Türelemente

 AS 114  Anschluss seitlich (Fenster / Tür) Holzständerwerk

Die Elemente werden in ein bauseitiges Holzständerwerk kraftschlüssig eingebaut. Die Bewegungen der Holzkonstruktion sind zu berücksichtigen.
 Die innere Fuge zwischen dem Blendrahmen und dem Holzständerwerk ist luft- und dampfdicht herzustellen. Die Anschlussfuge ist mit dauerelastischen Dichtstoffen zu versiegeln.
 Die äußere Anschlussfuge ist schlagregendicht und diffiusionsoffen mit einem Kompriband abzudichten.
 Der Abstand zwischen Blendrahmen und Holzständerwerk ist vollständig und hohlraumfrei zu dämmen.

AO 114  Anschluss oben (Fenster / Tür) Holzständerwerk

Die Elemente werden in ein bauseitiges Holzständerwerk kraftschlüssig eingebaut. Die Bewegungen der Holzkonstruktion sind zu berücksichtigen.
 Sonst, wie im Text "Anschluss seitlich AS 114" beschrieben.
 Endgültige Ausführung gemäß Detailplanung.

AU 201  Anschluss unten (Türen) Bodenschwelle

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.
 Die Sockelhöhen sind auf den Aufbau der anschließenden Basispunkte abzustimmen.

*Hinweis: Baukörperanschlüsse für Rauchschutz-, Brandschutz- und Innenelemente*
Baukörperanschlüsse für Rauchschutz-, Brandschutz- und Innenelemente

A 404  Anschluss Brandschutzelemente
F30 - Verglasungen und T30 Türen

Die Eignung des Feuerschutzabschlusses zur Erfüllung der Anforderungen des Brandschutzes ist in Verbindung mit folgenden Wänden/Bauteilen nachgewiesen. Bei der Verwendung sind die bauordnungsrechtlichen Vorschriften zu beachten.
Wände aus Mauerwerk nach DIN 1053-1, Dicke > 115 mm, Steinfestigkeitsklasse mindestens 12, Normalmörtel der Mörtelgruppe > II.
Wände aus Beton nach DIN 1045-1, Dicke > 100 mm, Festigkeitsklasse mindestens C 12/15.
Montagewände in Ständerbauweise (Höhe < 5 m) mit beidseitiger Beplankung aus Gipskarton- Feuerschutzplatten, Dicke > gemäß Zulassung T Bauteil und Ständerwerk, mindestens der Feuerwiderstandsklasse F30, Benennung (Kurzbezeichnung) F30-A, nach DIN 4102-4 Tabelle 48.
 bekleidete Stahlstützen und/oder -träger - mindestens der Feuerwiderstandsklasse F30, Benennung (Kurzbezeichnung) F30-A nach DIN 4102-4
bekleidete Holzstützen und/oder -träger - mindestens der Feuerwiderstandsklasse F30, Benennung (Kurzbezeichnung) F30-B nach DIN 4102-4

Die Anschlüsse der Brandschutzelemente müssen hinsichtlich der mechanischen Festigkeit und der dauerhaften Abdichtung mit dauerelastischen Dichtungsmasse bei sinngemäßer Anwendung der DIN 18540 Teil 1 fachgerecht ausgeführt werden.

Ausführung gemäß der Zulassung, Detailplanung, sowie statischen und konstruktiven Erfordernissen.

A 430  Anschluss Innenelemente

Zwischen Blendrahmenprofil und Wandanschluss wird ein Distanzstück aus Hartholz mit verankert.
Die Anschlussfugen zwischen Blendrahmen und Baukörper werden mit Füllmaterial der Baustoffklasse B ausgefüllt und mit Dichtstoffen dauerelastisch versiegelt.

*Hinweis: Elektrisch gesteuerte Feststellanlagen für Feuerschutz- und Rauchschutzabschlüsse*
Elektrisch gesteuerte Feststellanlagen für Feuerschutz- und Rauchschutzabschlüsse

Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

#### Bereich 03.01 Mensa

**03.01.1 Innentürel. Drehflügeltür 1flg B 1100 mm H 2135 mm T30 RS Umfassungszarge Stahlblech Maulweite 200 mm Metalltür vollflächig Stahl Drückergarnitur OTS**
STLB-Bau 2026-04 031
Innentürelement aus Türblatt und Zarge, als Drehflügeltür, einflügelig, mit Anschlagfalz,
Breite Nennmaß Wandöffnung '1100' mm,
Höhe Nennmaß Wandöffnung '2135' mm,
bauphysikalische Anforderungen: Feuerwiderstandsklasse T 30 DIN 4102-5, mit Rauchschutzanforderung DIN 18095-1,
Befestigung an Beton,
Ausführung mit Umfassungszarge, Zarge aus Stahlblech, Zarge pulverbeschichtet, Sollschichtdicke DIN EN ISO 12944-5 40 mym,
Maulweite '200' mm, Dichtungsprofil DIN EN 12365-1 als Hohlkammerprofil aus EPDM, mit 3D-Aufnahmeelementen, Hinterfüllung der Zarge mit Mineralwolle,
Ausführung als Metalltür, vollflächig, Türflügel aus Stahl, Blechdicke 0,9 mm, Oberfläche der Öffnungsfläche pulverbeschichtet, Sollschichtdicke DIN EN ISO 12944-5 40 mym, Oberfläche der Schließfläche pulverbeschichtet, mit Bändern, 4 Bänder je Flügel,
mit Drückergarnitur DIN EN 1906, DIN 18273, vorgerichtet für PZ-Schloss, mit Obentürschließer, mit Bodendichtung, absenkbar.
Menge: 1,000 St

**03.01.2 Innentürel. Drehflügeltür 1flg B 1100 mm H 2135 mm Umfassungszarge Stahlblech Maulweite 200 mm Metalltür vollflächig Stahl Drückergarnitur**
STLB-Bau 2026-04 031
Innentürelement aus Türblatt und Zarge, als Drehflügeltür, einflügelig, mit Anschlagfalz,
Breite Nennmaß Wandöffnung '1100' mm,
Höhe Nennmaß Wandöffnung '2135' mm,
Befestigung an Beton,
Ausführung mit Umfassungszarge, Zarge aus Stahlblech, Zarge pulverbeschichtet, Sollschichtdicke DIN EN ISO 12944-5 40 mym,
Maulweite '200' mm, Dichtungsprofil DIN EN 12365-1 als Hohlkammerprofil aus EPDM, mit 3D-Aufnahmeelementen, Hinterfüllung der Zarge mit Mineralwolle,
Ausführung als Metalltür, vollflächig, Türflügel aus Stahl, Blechdicke 0,9 mm, Oberfläche der Öffnungsfläche pulverbeschichtet, Sollschichtdicke DIN EN ISO 12944-5 40 mym, Oberfläche der Schließfläche pulverbeschichtet, mit Bändern, 4 Bänder je Flügel,
mit Drückergarnitur DIN EN 1906, DIN 18273, vorgerichtet für PZ-Schloss.
Menge: 1,000 St

#### Bereich 03.02 Verbindungsbau Barrierefreiheit

**03.02.1 Alu-Tür-Element - T -01.01.1**
Alu-Tür-Element, System mit 65 mm Grundbautiefe

Abmessung ca.:  1830 mm x 2260 mm

Einbauort:  T -01.01.1

Elementansicht:

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
Aufteilung nach beiliegender Ansicht in:

1 St  Türöffnung bestehend aus:

1-flg. Tür

Vollpanik, nach außen öffnend (EN 179)

| Funktion: | B |
| --- | --- |
| Schloss: | Antipanik Riegel - Fallenschloss |
| Betätigung |  |
| Innen: | Türdrücker gekröpft, INOX |
| Außen: | Türdrücker gekröpft, INOX |
| Türschließer: | BT 701 |
| Verglasung: | GT 704 |

1 St  Festfeld(er)

Verglasung:  GT 704

Anschlüsse

Umlaufend:  A 430

Endgültige Ausführung gemäß Detailplanung und konstruktiven Erfordernissen.
Menge: 1,000 St.

**03.02.2 Alu-Brandschutz-Innenelement T30 RS- T -01.02.2**
Alu-Brandschutz-Element T30 RS, System mit 90 mm Grundbautiefe nach DIN 4102 und DIN 18095

Abmessung ca.:  1965 mm x 2640 mm

Einbauort:  T -01.02.2

Elementansicht:

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
Aufteilung nach beiliegender Ansicht in:

1 St  Türöffnung bestehend aus:

1-flg. Tür

Vollpanik, nach außen öffnend (EN 179)

| Funktion: | B |
| --- | --- |
| Schloss: | Antipanik Riegel - Fallenschloss |
| Betätigung |  |
| Innen: | Türdrücker gekröpft, INOX |
| Außen: | Türdrücker gekröpft, INOX |
| Türschließer: | BT 715 |
| Verglasung: | GT 511 |

2 St  Festfeld(er)

Verglasung:  GT 511

Ausführung gemäß der Zulassung.

Anschlüsse

Umlaufend:  A 404

Endgültige Ausführung gemäß Detailplanung, sowie statischen und konstruktiven Erfordernissen.
Menge: 1,000 St.

**03.02.3 Alu-Tür-Element - T 00.01.1**
Alu-Tür-Element, System mit 65 mm Grundbautiefe

Abmessung ca.:  1135 mm x 2135 mm

Einbauort:  T 00.01.1

Elementansicht:

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
Aufteilung nach beiliegender Ansicht in:

1 St  Türöffnung bestehend aus:

1-flg. Tür

Vollpanik, nach außen öffnend (EN 179)

| Funktion: | B |
| --- | --- |
| Schloss: | Antipanik Riegel - Fallenschloss |
| Betätigung |  |
| Innen: | Türdrücker gekröpft, INOX |
| Außen: | Türdrücker gekröpft, INOX |
| Türschließer: | BT 701 |
| Verglasung: | GT 704 |

Anschlüsse

Umlaufend:  A 430

Endgültige Ausführung gemäß Detailplanung und konstruktiven Erfordernissen.
Menge: 1,000 St.

**03.02.4 Alu-Brandschutz-Innenelement - T 00.02.1**
Alu-Brandschutz-Element nach Bauart T30 RS / F30, System mit 90 mm Grundbautiefe nach DIN 4102 und DIN 18095

Abmessung ca.:  1100 mm x 2200 mm

Einbauort:  T 00.02.1

Elementansicht:

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
Aufteilung nach beiliegender Ansicht in:

1 St  Türöffnung bestehend aus:

1-flg. Tür

Vollpanik, nach außen öffnend (EN 179)

| Funktion: | B |
| --- | --- |
| Schloss: | Antipanik Riegel - Fallenschloss |
| Betätigung |  |
| Innen: | Türdrücker gekröpft, INOX |
| Außen: | Türdrücker gekröpft, INOX |
| Türschließer: | BT 715 |
| Verglasung: | GT 511 |

Ausführung gemäß der Zulassung.

Anschlüsse

Umlaufend:  A 404

Endgültige Ausführung gemäß Detailplanung und konstruktiven Erfordernissen.
Menge: 1,000 St.

**03.02.5 Werkplanung Metallbauarbeiten**
*** Pauschalposition
Werkstatt- und Montageplanung Metallbauarbeiten

Werkplanung ist die Umsetzung der Ausführungsplanung durch das ausführende Unternehmen in eine Werkstatt- und / oder Montageplanung, nach der in Fertigungsbetrieben die Vor- oder Teilvorfertigung von Elementen erfolgt.
Der AN erstellt nach Ziffer 3.1.7 DIN 18360 einmalig eine Werkstatt- und Montageplanung auf Basis der bauseits gemäß den vorstehenden Vorbemerkungen gelieferten Ausführungsunterlagen, aus der sich Konstruktion, Maße, Einbau, Befestigung und Bauanschlüsse der Bauteile sowie die Einbaufolge ergeben.

Die weitere technische Bearbeitung, d. h.
- Erstellen von Konstruktions- und Detailplänen für alle in der
  Leistungsbeschreibung aufgeführten Anlagen
- Abstimmung der Details mit dem AG bzw. mit dem Architekten
  rechtzeitig vor Fertigungsbeginn
- örtliche Aufmaße
- Vorlage von Original-Muster der Fenster- und Fassadenprofile
  ist mit dieser Position komplett anzubieten.

Die Konstruktionspläne, Beschreibungen und Muster liefert der AN dem AG auf der Grundlage der Abstimmung mit dem Architekten vor Fertigungsbeginn bzw. vor Materialbestellung in dreifacher Ausfertigung.
Der AN erhält die vorgenannten Unterlagen nach bauseitiger Überprüfung auf Übereinstimmung mit der Ausführungsplanung mit einem entsprechenden Prüfvermerk wieder zurück.
Menge: 1,000 psch
